# Aïllament tèrmic entre els muntants del mur estructural exterior d'entramat lleuger de fusta

- Propietat de l'arxiu: CYPE INGENIEROS, S.A.
- Format: FIEBDC-3/2002
- Divisa: EUR
- Costos indirectes: 3.00 %
- IVA: 21.00 %

**NVF020** m² Aïllament tèrmic entre els muntants del mur estructural exterior d'entramat lleuger de fusta, format per panell flexible de fibres de fusta, de 50 mm d'espessor, segons UNE-EN 13171, resistència tèrmica 1,27 m²K/W, conductivitat tèrmica 0,039 W/(mK), densitat 45 kg/m³.
Aïllament tèrmic entre els muntants del mur estructural exterior d'entramat lleuger de fusta, format per panell flexible de fibres de fusta, de 50 mm d'espessor, segons UNE-EN 13171, resistència tèrmica 1,27 m²K/W, conductivitat tèrmica 0,039 W/(mK), densitat 45 kg/m³.
Inclou: Tall i preparació de l'aïllament. Col·locació de l'aïllament.
Criteri d'amidament de projecte: Superfície mesurada segons documentació gràfica de Projecte.
Criteri de mesura d'obra: Es mesurarà la superfície realment executada segons especificacions de Projecte.

| Codi | Ut | Descripció | Rendiment | Preu | Import |
|---|---|---|---|---|---|
| mt16bab030b | m² | Panell flexible de fibres de fusta, de 50 mm d'espessor, segons UNE-EN 13171, resistència tèrmica 1,27 m²K/W, conductivitat tèrmica 0,039 W/(mK), densitat 45 kg/m³, Euroclasse E de reacció al foc segons UNE-EN 13501-1. (material) | 1.050 | 6.74 | 7.08 |
| mo054 | h | Oficial 1ª muntador d'aïllaments. (mà d'obra) | 0.139 | 25.32 | 3.52 |
| mo101 | h | Ajudant muntador d'aïllaments. (mà d'obra) | 0.139 | 21.75 | 3.02 |
| % | % | Costos directes complementaris | 2 % | 13.62 | 0.27 |
|  |  | Costos directes |  |  | 13.89 |
