# Coberta plana transitable, no ventilada, enjardinada intensiva. Sistema Urban Farm "PROJAR"

- Propietat de l'arxiu: CYPE Ingenieros S.A.
- Format: FIEBDC-3/2016
- Programa: Generador de preus de la construcció. CYPE Ingenieros, S.A.
- Data: 06/06/2025
- Divisa: EUR
- Costos indirectes: 3 %
- IVA: 21 %

## Q Cobertes

### QV Sistemes de cobertes verdes

#### QVI Intensives

**QVI040** m² Coberta plana transitable, no ventilada, enjardinada intensiva. Sistema Urban Farm "PROJAR".
Coberta plana transitable, no ventilada, enjardinada intensiva, sistema Urban Farm "PROJAR", pendent del 1% al 5%. FORMACIÓ DE PENDENTS: mitjançant vorada de tremujals, aiguafons i juntes amb mestres de maó ceràmic buit doble i capa d'argila expandida, abocada en sec i consolidada en la seva superfície amb beurada de ciment, proporcionant una resistència a compressió de 1 MPa i con una conductivitat tèrmica de 0,087 W/(mK), amb espessor medi de 10 cm; amb capa de regularització de morter de ciment, industrial, M-5 de 4 cm d'espessor, acabat remolinat; IMPERMEABILITZACIÓ: tipus bicapa, adherida, composta per una làmina de betum modificat amb elastòmer SBS, LBM(SBS)-30-FV, amb armadura de feltre de fibra de vidre de 60 g/m², de superfície no protegida i una làmina de betum modificat amb elastòmer SBS, LBM(SBS)-50/G-FP, amb armadura de feltre de polièster reforçat i estabilitzat de 150 g/m², amb autoprotecció mineral de color verd, amb resistència a la penetració d'arrels, totalment adherides amb bufador, sense coincidir les seves juntes; CAPA SEPARADORA SOTA PROTECCIÓ: feltre de protecció i retenció GTW-500 "PROJAR", de geotèxtil no teixit sintètic, compost per un 70% de fibres de polietersulfona i un 30% de fibres de polipropilè unides per repuntat, de 2,5 mm d'espessor, retenció d'aigua 7 l/m², permeabilitat a l'aigua 56 mm/s, resistència a la tracció longitudinal 10 kN/m, resistència CBR a punxonament 3,0 kN, obertura característica 0,079 mm i massa superficial 500 g/m²; membrana antiarrels flexible de polietilè d'alta densitat (HDPE), QRF-1000 "PROJAR", color negre, per evitar la penetració d'arrels en la membrana impermeable; CAPA DRENANT I RETENIDORA D'AIGUA: làmina drenant PR-DRAIN-40 "PROJAR" de poliestirè reciclat d'alt impacte (HIPS), amb nòduls de 40 mm d'altura i perforacions en la part superior, col·locada sota la capa filtrant, cavalcant dos nòduls; CAPA FILTRANT: filtre GTF-200 "PROJAR", de geotèxtil de fibres de polipropilè; CAPA DE PROTECCIÓ: substrat CoverPro Urban Farm "PROJAR", compost de humus, fibra de coco, sorra, compost i fertilitzant; amb pH inferior o igual a 7, de 450 mm d'espessor. Inclús còdols per al replè de l'espai entre la vora de la coberta i la vegetació.
Criteri de valoració econòmica: El preu no inclou la vegetació.
Inclou: Replanteig dels punts singulars. Replanteig dels pendents i traçat de tremujals, aiguafons i juntes. Formació de pendents mitjançant vorada de tremujals, aiguafons i juntes amb mestres de maó. Replè de juntes amb poliestirè expandit. Abocament en sec de l'argila expandida fins a arribar al nivell de coronació de les mestres, i consolidació amb beurada de ciment. Abocat, estesa i reglejat de la capa de morter de regularització. Neteja i preparació de la superfície. Aplicació de l'emulsió asfàltica. Col·locació de la impermeabilització. Col·locació de la capa separadora sota protecció. Col·locació de la capa drenant i retenidora d'aigua. Col·locació de la capa filtrant. Estès del substrat. Replè de l'espai entre la vora de la coberta i la vegetació amb còdols.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 3 | 0.35 | 1.050 |
| mt01arl030a | m³ | Argila expandida, subministrada en sacs, segons UNE-EN 13055-1. (material) | 0.1 | 144.49 | 14.449 |
| mt09lec020b | m³ | Beurada de ciment CEM II/B-P 32,5 N 1/3. (material) | 0.01 | 112.6 | 1.126 |
| mt08aaa010a | m³ | Aigua. (material) | 0.014 | 1.5 | 0.021 |
| mt09mif010ca | t | Morter industrial per a obra de paleta, de ciment, color gris, categoria M-5 (resistència a compressió 5 N/mm²), subministrat en sacs, segons UNE-EN 998-2. (material) | 0.075 | 53.48 | 4.011 |
| mt16pea020b | m² | Panell rígid de poliestirè expandit, segons UNE-EN 13163, mecanitzat lateral recte, de 20 mm d'espessor, resistència tèrmica 0,55 m²K/W, conductivitat tèrmica 0,036 W/(mK), per junta de dilatació. (material) | 0.01 | 1.34 | 0.013 |
| mt14iea020c | kg | Emulsió asfàltica aniònica amb càrregues tipus EB, segons UNE 104231. (material) | 0.3 | 3.3 | 0.990 |
| mt14lba010a | m² | Làmina de betum modificat amb elastòmer SBS, LBM(SBS)-30-FV, de 2,5 mm d'espessor, massa nominal 3 kg/m², amb armadura de feltre de fibra de vidre de 60 g/m², de superfície no protegida. Segons UNE-EN 13707. (material) | 1.1 | 4.8 | 5.280 |
| mt14lga010oc | m² | Làmina de betum modificat amb elastòmer SBS, LBM(SBS)-50/G-FP, de 3,5 mm d'espessor, massa nominal 5 kg/m², amb armadura de feltre de polièster reforçat i estabilitzat de 150 g/m², amb autoprotecció mineral de color verd, amb resistència a la penetració d'arrels. Segons UNE-EN 13707. (material) | 1.1 | 10.36 | 11.396 |
| mt14lbp020a | m² | Membrana antiarrels flexible de polietilè de baixa densitat (LDPE), QRF-500 "PROJAR", color negre, amb resistència als productes bituminosos i als olis, subministrada en rotllos de 4x25 m; per a cobertes verdes. (material) | 1.03 | 3.85 | 3.966 |
| mt14lbp040p | m² | Feltre de protecció i retenció GTW-500 "PROJAR", de geotèxtil no teixit sintètic, compost per un 70% de fibres de polietersulfona i un 30% de fibres de polipropilè unides per repuntat, de 2,5 mm d'espessor, retenció d'aigua 7 l/m², permeabilitat a l'aigua 56 mm/s, resistència a la tracció longitudinal 10 kN/m, resistència CBR a punxonament 3 kN, obertura característica 0,079 mm i massa superficial 500 g/m², subministrat en rotllos. (material) | 1.1 | 3 | 3.300 |
| mt14lbp030Cb | m² | Làmina drenant i retenidora d'aigua, PR-DRAIN-40 "PROJAR", de poliestirè reciclat d'alt impacte (HIPS), amb nòduls de 40 mm d'altura i perforacions en la part superior, resistència a la compressió 280 kN/m², retenció d'aigua superior a 23 l/m², capacitat de drenatge 1,22 l/(s·m) amb un pendent del 2%, subministrada en plaques de 204x104 cm. (material) | 1.1 | 13.84 | 15.224 |
| mt14lbp050x | m² | Filtre GTF-200 "PROJAR", de geotèxtil no teixit sintètic, compost per fibres de polipropilè unides per tiretes, amb una resistència a la tracció longitudinal de 16 kN/m, una resistència a la tracció transversal de 16 kN/m, una obertura de con a l'assaig de perforació dinàmica segons UNE-EN ISO 13433 inferior a 23 mm, resistència CBR a punxonament 2,35 kN, obertura característica 0,1 mm i una massa superficial de 200 g/m², subministrat en rotllos. (material) | 1.1 | 2.16 | 2.376 |
| mt48sap010j | m³ | Substrat CoverPro Urban Farm "PROJAR", compost de humus, fibra de coco, sorra, compost i fertilitzant; amb pH inferior o igual a 7, subministrat en sacs Big Bag, per a cobertes enjardinades intensives. (material) | 0.608 | 125 | 76.000 |
| mt01arc010 | t | Cantells rodats rentats, de granulometria compresa entre 16 i 32 mm. (material) | 0.04 | 21.65 | 0.866 |
| mo020 | h | Oficial 1ª construcció. (mà d'obra) | 0.108 | 29.67 | 3.204 |
| mo113 | h | Peó ordinari construcció. (mà d'obra) | 0.348 | 24.86 | 8.651 |
| mo029 | h | Oficial 1ª aplicador de làmines impermeabilitzants. (mà d'obra) | 0.436 | 29.67 | 12.936 |
| mo067 | h | Ajudant aplicador de làmines impermeabilitzants. (mà d'obra) | 0.436 | 26.39 | 11.506 |
| mo040 | h | Oficial 1ª jardiner. (mà d'obra) | 0.165 | 29.67 | 4.896 |
| mo086 | h | Ajudant jardiner. (mà d'obra) | 0.165 | 26.39 | 4.354 |
| % | % | Costos directes complementaris | 2 % | 185.615 | 3.712 |
|  |  | Costos directes |  |  | 189.327 |

Residus:
- col·locació: mt04lcc010c; factor de residu 0.0310799
- col·locació: mt01arl030a Argila expandida, subministrada en sacs, segons UNE-EN 13055-1; factor de residu 0.003
- col·locació: mt09lec020b Beurada de ciment CEM II/B-P 32,5 N 1/3; factor de residu 0.00109794
- col·locació: mt09mif010ca; factor de residu 0.0189
- col·locació: mt16pea020b; factor de residu 0.048
- col·locació: mt14iea020c Emulsió asfàltica aniònica amb càrregues tipus EB, segons UNE 104231; factor de residu 0.007
- col·locació: mt14lba010a; factor de residu 0.07
- col·locació: mt14lga010oc; factor de residu 0.048016
- col·locació: mt14lbp020a; factor de residu 0.06
- col·locació: mt14lbp040p; factor de residu 0.07
- col·locació: mt14lbp030Cb; factor de residu 0.032475
- col·locació: mt14lbp050x; factor de residu 0.07
- col·locació: mt48sap010j; factor de residu 0.003
- col·locació: mt01arc010 Cantells rodats rentats, de granulometria compresa entre 16 i 32 mm; factor de residu 0.0039739

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt01arl030a** m³ Argila expandida, subministrada en sacs, segons UNE-EN 13055-1
Dades tècniques: Cost energètic 1051.540 MJ; Emissió de CO2 67.918 kg; Codi LER 01 04 09; Massa de l'element 350 kg; Volum 0.21875 m3
Residus:
- embalatge: re170203 Plàstic; rendiment 1.75 kg

**mt09lec020b** m³ Beurada de ciment CEM II/B-P 32,5 N 1/3
Dades tècniques: Cost energètic 1496.088 MJ; Emissió de CO2 280.517 kg; Codi LER 17 01 01; Massa de l'element 566.7 kg; Volum 0.3778 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt16pea020b** m² Panell rígid de poliestirè expandit
Dades tècniques: Cost energètic 57.501 MJ; Emissió de CO2 1.999 kg; Codi LER 17 06 04; Massa de l'element 0.6 kg; Volum 0.001 m3
Residus:
- embalatge: re170203 Plàstic; rendiment 0.024 kg

**mt14iea020c** kg Emulsió asfàltica aniònica amb càrregues tipus EB, segons UNE 104231
Dades tècniques: Cost energètic 31.940 MJ; Emissió de CO2 0.230 kg; Codi LER 17 03 02; Massa de l'element 1 kg; Volum 0.001 m3

**mt14lba010a** m² Làmina de betum modificat amb elastòmer SBS
Dades tècniques: Cost energètic 176.114 MJ; Emissió de CO2 4.981 kg; Codi LER 17 03 02; Massa de l'element 3 kg; Volum 0.003 m3
Residus:
- embalatge: re170203 Plàstic; rendiment 0.05 kg

**mt14lga010oc** m² Làmina de betum modificat amb elastòmer SBS
Dades tècniques: Cost energètic 291.511 MJ; Emissió de CO2 8.201 kg; Codi LER 17 03 02; Massa de l'element 5 kg; Volum 0.005 m3
Residus:
- embalatge: re170203 Plàstic; rendiment 0.063 kg

**mt14lbp020a** m² Membrana antiarrels flexible de polietilè de baixa densitat (LDPE)
Dades tècniques: Cost energètic 66.734 MJ; Emissió de CO2 2.400 kg; Codi LER 17 06 04; Massa de l'element 0.47 kg; Volum 0.000783 m3
Residus:
- embalatge: re170203 Plàstic; rendiment 0.024 kg

**mt14lbp040p** m² Feltre de protecció i retenció GTW-500 "PROJAR"
Dades tècniques: Cost energètic 53.284 MJ; Emissió de CO2 2.646 kg; Codi LER 17 02 03; Massa de l'element 0.5 kg; Volum 0.000833 m3
Residus:
- embalatge: re170203 Plàstic; rendiment 0.05 kg

**mt14lbp030Cb** m² Làmina drenant i retenidora d'aigua
Dades tècniques: Cost energètic 12.936 MJ; Emissió de CO2 0.723 kg; Codi LER 17 06 04; Massa de l'element 1.92 kg; Volum 0.0032 m3
Residus:
- embalatge: re170203 Plàstic; rendiment 0.03 kg

**mt14lbp050x** m² Filtre GTF-200 "PROJAR"
Dades tècniques: Cost energètic 26.927 MJ; Emissió de CO2 0.899 kg; Codi LER 17 06 04; Massa de l'element 0.2 kg; Volum 0.000333 m3
Residus:
- embalatge: re170203 Plàstic; rendiment 0.024 kg

**mt48sap010j** m³ Substrat CoverPro Urban Farm "PROJAR"
Dades tècniques: Cost energètic 32240.813 MJ; Emissió de CO2 -398.580 kg; Codi LER 01 04 08; Massa de l'element 1950 kg; Volum 1.3 m3

**mt01arc010** t Cantells rodats rentats, de granulometria compresa entre 16 i 32 mm
Dades tècniques: Cost energètic 75.000 MJ; Emissió de CO2 4.000 kg; Codi LER 01 04 08; Massa de l'element 1000 kg; Volum 0.666667 m3
