# Aplicació manual de dues mans de pintura a la calç color blanc

- Propietat de l'arxiu: CYPE INGENIEROS, S.A.
- Format: FIEBDC-3/2002
- Divisa: EUR
- Costos indirectes: 3.00 %
- IVA: 21.00 %

**RIA020** m² Aplicació manual de dues mans de pintura a la calç color blanc, la primera mà diluïda amb un 20 a 30% d'aigua i la següent diluïda amb un 20% d'aigua o sense diluir, (rendiment: 0,16 l/m² cada mà); prèvia aplicació d'una mà d'emprimació granulosa translúcida, sobre parament interior de morter de calç o morter bastard de calç, vertical, de fins 3 m d'altura.
Aplicació manual de dues mans de pintura a la calç color blanc, la primera mà diluïda amb un 20 a 30% d'aigua i la següent diluïda amb un 20% d'aigua o sense diluir, (rendiment: 0,16 l/m² cada mà); prèvia aplicació d'una mà d'emprimació granulosa translúcida, sobre parament interior de morter de calç o morter bastard de calç, vertical, de fins 3 m d'altura.
Inclou: Preparació, neteja i escatat previ del suport. Humectació prèvia de la superfície suport. Aplicació d'una mà de fons. Aplicació de dues mans d'acabat.
Criteri d'amidament de projecte: Superfície mesurada segons documentació gràfica de Projecte, amb el mateix criteri que el suport base.
Criteri de mesura d'obra: Es mesurarà la superfície realment executada segons especificacions de Projecte, amb el mateix criteri que el suport base.
Criteri de valoració econòmica: El preu inclou la protecció dels elements de l'entorn que puguin veure's afectats durant els treballs i la resolució de punts singulars.

| Codi | Ut | Descripció | Rendiment | Preu | Import |
|---|---|---|---|---|---|
| mt27pci010a | l | Emprimació granulosa, translúcida, per millorar l'adherència de pintures o revestiments a la calç sobre superfícies difícils. (material) | 0.175 | 6.53 | 1.14 |
| mt27pci020c | l | Pintura a la calç per a interior, composta per calç en pasta, carbonat de calci, diòxid de titani, bactericides, additius i pigments, color blanc, permeable al vapor d'aigua, resistent a la contaminació urbana, als rajos UV i als gasos de la combustió. (material) | 0.320 | 7.21 | 2.31 |
| mo038 | h | Oficial 1ª pintor. (mà d'obra) | 0.130 | 24.50 | 3.19 |
| mo076 | h | Ajudant pintor. (mà d'obra) | 0.130 | 21.75 | 2.83 |
| % | % | Costos directes complementaris | 2 % | 9.47 | 0.19 |
|  |  | Costos directes |  |  | 9.66 |
