# Marc de buit de façana, de fusta

- Propietat de l'arxiu: CYPE INGENIEROS, S.A.
- Format: FIEBDC-3/2002
- Divisa: EUR
- Costos indirectes: 3.00 %
- IVA: 21.00 %

## H Acabaments i ajudes

### HR Acabats de façana

#### HRM De fusta

**HRM060** U Marc de buit de façana, de fusta.
Marc de buit de façana de de fusta massissa de pi Oregon, de 300 mm de profunditat i 32 mm de gruix, envernissat en taller, per a buit de 1000 mm d'amplada i 1500 mm d'altura. Inclús cargols per a la fixació del marc al parament de fusta.
Inclou: Neteja i preparació de la superfície suport. Replanteig. Col·locació i fixació.
Criteri d'amidament de projecte: Nombre d'unitats previstes, segons documentació gràfica de Projecte.
Criteri de mesura d'obra: Es mesurarà el nombre d'unitats realment executades segons especificacions de Projecte.

| Codi | Ut | Descripció | Rendiment | Preu | Import |
|---|---|---|---|---|---|
| mt20jma010da | m | Recercat de fusta massissa de pi Oregon, de 300x32 mm, envernissat en taller. (material) | 5.250 | 15.76 | 82.74 |
| mo018 | h | Oficial 1ª serraller. (mà d'obra) | 0.732 | 30.13 | 22.06 |
| mo059 | h | Ajudant serraller. (mà d'obra) | 0.732 | 26.48 | 19.38 |
| % | % | Costos directes complementaris | 2 % | 124.18 | 2.48 |
|  |  | Costos directes |  |  | 126.66 |
