# Unitat exterior d'aire condicionat, per a substitució, amb recuperació de calor, per a sistema VRV-IV Q, per a gas R-410A

- Propietat de l'arxiu: CYPE INGENIEROS, S.A.
- Format: FIEBDC-3/2002
- Divisa: EUR
- Costos indirectes: 3.00 %
- IVA: 21.00 %

## I Instal·lacions

### IB Sistemes de climatització

#### IBY Sistema VRV (Daikin)

**IBY257** U Unitat exterior d'aire condicionat, per a substitució, amb recuperació de calor, per a sistema VRV-IV Q, per a gas R-410A.
Unitat exterior per a sistema VRV-IV Q (Volum de Refrigerant Variable, per a substitució), bomba de calor amb recuperació de calor, model RQEQ140P3 "DAIKIN", per a gas R-410A en substitució d'unitat exterior per a gas R-22, alimentació trifàsica (400V/50Hz), potència frigorífica nominal 14 kW (temperatura de bulb humit de l'aire interior 19°C, temperatura de bulb sec de l'aire exterior 35°C), EER 3,98, rang de funcionament de temperatura de bulb sec de l'aire exterior en refrigeració des de -5 fins a 43°C, potència calorífica nominal 16 kW (temperatura de bulb sec de l'aire interior 20°C, temperatura de bulb sec de l'aire exterior 7°C), COP 4, rang de funcionament de temperatura de bulb sec de l'aire exterior en calefacció des de -20 fins a 15,5°C, control mitjançant microprocessador, compressors scroll hermèticament segellats, amb control Inverter, 1680x635x765 mm, pes 175 kg, pressió sonora 54 dBA, longitud total màxima de canonada frigorífica 300 m, longitud màxima entre unitat exterior i unitat interior més allunyada 150 m, diferència màxima d'altura d'instal·lació 50 m si la unitat exterior es troba per sobre de les unitats interiors i 40 m si es troba per sota, longitud màxima entre el primer kit de ramificació (unió Refnet) de canonada frigorífica i unitat interior més allunyada 40 m (la longitud màxima des de la primera ramificació pot ser de fins a 90 m, si la diferència entre la longitud fins a la unitat interior més propera i la més allunyada és menor de 40 m), bloc de terminals F1-F2 per a cable de 2 fils de transmissió i control (bus D-III Net), tractament anticorrosiu especial del bescanviador de calor, funció de recuperació de refrigerant, càrrega automàtica addicional de refrigerant, prova automàtica de funcionament i ajust de limitació de consum d'energia (funció I-Demand).
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42dai006a | U | Unitat exterior per a sistema VRV-IV Q (Volum de Refrigerant Variable, per a substitució), bomba de calor amb recuperació de calor, model RQEQ140P3 "DAIKIN", per a gas R-410A en substitució d'unitat exterior per a gas R-22, alimentació trifàsica (400V/50Hz), potència frigorífica nominal 14 kW (temperatura de bulb humit de l'aire interior 19°C, temperatura de bulb sec de l'aire exterior 35°C), EER 3,98, rang de funcionament de temperatura de bulb sec de l'aire exterior en refrigeració des de -5 fins a 43°C, potència calorífica nominal 16 kW (temperatura de bulb sec de l'aire interior 20°C, temperatura de bulb sec de l'aire exterior 7°C), COP 4, rang de funcionament de temperatura de bulb sec de l'aire exterior en calefacció des de -20 fins a 15,5°C, control mitjançant microprocessador, compressors scroll hermèticament segellats, amb control Inverter, 1680x635x765 mm, pes 175 kg, pressió sonora 54 dBA, longitud total màxima de canonada frigorífica 300 m, longitud màxima entre unitat exterior i unitat interior més allunyada 150 m, diferència màxima d'altura d'instal·lació 50 m si la unitat exterior es troba per sobre de les unitats interiors i 40 m si es troba per sota, longitud màxima entre el primer kit de ramificació (unió Refnet) de canonada frigorífica i unitat interior més allunyada 40 m (la longitud màxima des de la primera ramificació pot ser de fins a 90 m, si la diferència entre la longitud fins a la unitat interior més propera i la més allunyada és menor de 40 m), bloc de terminals F1-F2 per a cable de 2 fils de transmissió i control (bus D-III Net), tractament anticorrosiu especial del bescanviador de calor, funció de recuperació de refrigerant, càrrega automàtica addicional de refrigerant, prova automàtica de funcionament i ajust de limitació de consum d'energia (funció I-Demand). (material) | 1.000 | 9901.00 | 9901.00 |
| mo005 | h | Oficial 1ª instal·lador de climatització. (mà d'obra) | 5.173 | 29.34 | 151.78 |
| mo104 | h | Ajudant instal·lador de climatització. (mà d'obra) | 5.173 | 25.25 | 130.62 |
| % | % | Costos directes complementaris | 2 % | 10183.40 | 203.67 |
|  |  | Costos directes |  |  | 10387.07 |
