# Equip aigua-aigua, bomba de calor, per a producció d'A.C.S. i calefacció

- Propietat de l'arxiu: CYPE INGENIEROS, S.A.
- Format: FIEBDC-3/2002
- Divisa: EUR
- Costos indirectes: 3.00 %
- IVA: 21.00 %

## I Instal·lacions

### IC Calefacció, refrigeració, climatització i A.C.S.

#### ICV Unitats centralitzades per a calefacció, refrigeració, climatització i A.C.S.

**ICV152** U Equip aigua-aigua, bomba de calor, per a producció d'A.C.S. i calefacció.
Equip aigua-aigua, bomba de calor, per a producció d'A.C.S. i calefacció, format per bomba de calor, aigua-aigua, per a gas R-407C, classe d'eficiència energètica A++, amb temperatura de sortida de l'aigua menor de 54°C, classe d'eficiència energètica A++, amb temperatura de sortida de l'aigua major de 54°C, potència calorífica 7,1 kW, COP 5,4, potència sonora 41 dBA, pressió sonora 39 dBA, dimensions 740x600x650 mm, pes 140 kg, alimentació trifàsica (400V/50Hz), amb bescanviador de plaques extern, suport de paret amb kit de fixació per albescanviador de plaques, comptador d'energia, resistència elèctrica de suport configurable a 2 kW, a 4 kW i a 6 kW, bombes de circulació d'alta eficiència en el circuit primari i en el circuit de calefacció, vàlvula de 3 vies, per a producció d'A.C.S., grups de seguretat en el circuit primari, en el circuit de calefacció i en el circuit per a producció d'A.C.S., i contacte SG-ready per a integració en un sistema de gestió energètica intel·ligent i interacumulador d'A.C.S. d'acer inoxidable AISI 316, de 200 litres de capacitat, classe d'eficiència energètica B. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42wol016a | U | Bomba de calor, aigua-aigua, per a gas R-407C, classe d'eficiència energètica A++, amb temperatura de sortida de l'aigua menor de 54°C, classe d'eficiència energètica A++, amb temperatura de sortida de l'aigua major de 54°C, potència calorífica 7,1 kW, COP 5,4, potència sonora 41 dBA, pressió sonora 39 dBA, dimensions 740x600x650 mm, pes 140 kg, alimentació trifàsica (400V/50Hz), amb bescanviador de plaques extern, suport de paret amb kit de fixació per albescanviador de plaques, comptador d'energia, resistència elèctrica de suport configurable a 2 kW, a 4 kW i a 6 kW, bombes de circulació d'alta eficiència en el circuit primari i en el circuit de calefacció, vàlvula de 3 vies, per a producció d'A.C.S., grups de seguretat en el circuit primari, en el circuit de calefacció i en el circuit per a producció d'A.C.S., i contacte SG-ready per a integració en un sistema de gestió energètica intel·ligent. (material) | 1.000 | 10866.38 | 10866.38 |
| mt42eco100aa | U | Interacumulador d'A.C.S. d'acer inoxidable AISI 316, de 200 litres de capacitat, classe d'eficiència energètica B, de 520 mm de diàmetre exterior, 1505 mm d'altura total, 8 bar de pressió de treball, amb serpentí espiral corrugat flexible de 2,3 m² de superfície d'intercanvi, aïllament tèrmic d'escuma rígida de poliuretà injectat lliure de HCFC i acabat exterior amb revestiment de PVC semirígid. (material) | 1.000 | 1394.25 | 1394.25 |
| mt37www060f | U | Filtre retenidor de residus de llautó, amb tamís d'acer inoxidable amb perforacions de 0,5 mm de diàmetre, amb rosca de 1 1/4", per a una pressió màxima de treball de 16 bar i una temperatura màxima de 110°C. (material) | 1.000 | 18.67 | 18.67 |
| mt37www050e | U | Maneguet antivibració, de goma, amb rosca de 1 1/4", per a una pressió màxima de treball de 10 bar. (material) | 4.000 | 37.17 | 148.68 |
| mt42www050 | U | Termòmetre bimetàl·lic, diàmetre d'esfera de 100 mm, amb presa vertical, amb beina de 1/2", escala de temperatura de 0 a 120°C. (material) | 1.000 | 54.70 | 54.70 |
| mt37sve010d | U | Vàlvula d'esfera de llautó niquelat per roscar de 1". (material) | 4.000 | 12.15 | 48.60 |
| mt37sve010e | U | Vàlvula d'esfera de llautó niquelat per roscar de 1 1/4". (material) | 4.000 | 16.78 | 67.12 |
| mo005 | h | Oficial 1ª instal·lador de climatització. (mà d'obra) | 8.930 | 29.34 | 262.01 |
| mo104 | h | Ajudant instal·lador de climatització. (mà d'obra) | 8.930 | 25.25 | 225.48 |
| % | % | Costos directes complementaris | 2 % | 13085.89 | 261.72 |
|  |  | Costos directes |  |  | 13347.61 |
