# Canaleta realitzada "in situ" amb morter, en el fons de cambra bufa, per a la recollida de l'aigua filtrada en els murs parcialment estancs

- Propietat de l'arxiu: CYPE INGENIEROS, S.A.
- Format: FIEBDC-3/2002
- Divisa: EUR
- Costos indirectes: 3.00 %
- IVA: 21.00 %

## N Aïllaments e impermeabilitzacions

### ND Drenatges

#### NDM Murs en contacte amb el terreny

**NDM110** m Canaleta realitzada "in situ" amb morter, en el fons de cambra bufa, per a la recollida de l'aigua filtrada en els murs parcialment estancs.
Canaleta a peu de mur, de 100 mm d'amplada i 100 mm d'altura, en el fons de cambra bufa, realitzada "in situ" mitjançant un recrescut en el pla de suport de la cambra, de morter de ciment, industrial, amb additiu hidròfug, M-15, acabat brunyit, amb una pendent mínima del 8%, un pendent màxim del 14% i un embornal de 110 mm de diàmetre mínim cada 20 m² de mur, per a la recollida de l'aigua filtrada en els murs parcialment estancs, amb grau mínim d'impermeabilitat 4, segons DB HS 1 Protecció enfront a la humitat (CTE) i posterior evacuació fins a la xarxa de sanejament de l'edifici. Inclús revestiment elàstic, per a impermeabilització de la canaleta.
Criteri de valoració econòmica: El preu no inclou la bunera ni la xarxa d'evacuació.
Inclou: Neteja del suport. Formació de canaleta amb morter. Aplicació de l'impermeabilitzant.
Criteri d'amidament de projecte: Longitud mesurada segons documentació gràfica de Projecte.
Criteri de mesura d'obra: Es mesurarà la longitud realment executada segons especificacions de Projecte.

| Codi | Ut | Descripció | Rendiment | Preu | Import |
|---|---|---|---|---|---|
| mt08aaa010a | m³ | Aigua. (material) | 0.006 | 1.50 | 0.01 |
| mt09mif010la | t | Morter industrial per a obra de paleta, de ciment, color gris, amb additiu hidròfug, categoria M-15 (resistència a compressió 15 N/mm²), subministrat en sacs, segons UNE-EN 998-2. (material) | 0.028 | 73.55 | 2.06 |
| mt28rco010d | kg | Revestiment elàstic, color vermell teula, a base de copolímers acrílics en dispersió aquosa, 1,35 g/cm³ de densitat i 110-130 poises de viscositat Brookfield RVT a 20 °C, segons UNE 53413 i UNE 53410. (material) | 1.000 | 4.30 | 4.30 |
| mo020 | h | Oficial 1ª construcció. (mà d'obra) | 0.398 | 28.42 | 11.31 |
| mo113 | h | Peó ordinari construcció. (mà d'obra) | 0.398 | 23.81 | 9.48 |
| % | % | Costos directes complementaris | 2 % | 27.16 | 0.54 |
|  |  | Costos directes |  |  | 27.70 |
