# Fals sostre continu, per a ús agroalimentari, de panells de poliestirè extruit

- Propietat de l'arxiu: CYPE INGENIEROS, S.A.
- Format: FIEBDC-3/2002
- Divisa: EUR
- Costos indirectes: 3.00 %
- IVA: 21.00 %

## R Revestiments i extradossats

### RT Falsos sostres en interiors

#### RTI Continus, de poliestirè extrudit

**RTI010** m² Fals sostre continu, per a ús agroalimentari, de panells de poliestirè extruit.
Fals sostre continu suspès, per a ús agroalimentari, situat a una altura menor de 4 m, constituït per: ESTRUCTURA: estructura auxiliar formada per taulers hidròfugs de densitat mitja (MDF), de fibres de fusta i resines sintètiques de 19 mm d'espessor fixats al forjat o element de suport amb varetes metàl·liques d'acer galvanitzat de 3 mm de diàmetre dotades de ganxos tancats en ambdós extrems; PANELLS: panells rígids de poliestirè extrudit, de superfície llisa i mecanitzat lateral encadellat, de 2,5x0,6 m i 30 mm d'espessor, resistència tèrmica 0,9 m²K/W, conductivitat tèrmica 0,034 W/(mK). Inclús accessoris de muntatge.
Inclou: Traçat en els murs del nivell del fals sostre. Col·locació a nivell de reglons adossats als murs perimetrals. Col·locació i fixació dels tirants. Col·locació i ajust dels taulers. Realització d'orificis pel pas dels tubs de la instal·lació elèctrica. Tall dels panells. Fixació dels panells de poliestirè extruit mitjançant ancoratges metàl·lics als taulers de fibres de fusta. Resolució de trobades i punts singulars.
Criteri d'amidament de projecte: Superfície mesurada entre paraments, segons documentació gràfica de Projecte, sense descomptar buits per instal·lacions.
Criteri de mesura d'obra: Es mesurarà la superfície realment executada segons especificacions de Projecte, sense descomptar buits per instal·lacions.

| Codi | Ut | Descripció | Rendiment | Preu | Import |
|---|---|---|---|---|---|
| mt16pxp030a | m² | Panell rígid de poliestirè extrudit, per a falsos sostres agroalimentaris, segons UNE-EN 13164, de superfície llisa i mecanitzat lateral encadellat, amb acabat vist en color crema, de 2,5x0,6 m i 30 mm d'espessor, resistència tèrmica 0,9 m²K/W, conductivitat tèrmica 0,034 W/(mK), Euroclasse E de reacció al foc segons UNE-EN 13501-1, amb codi de designació XPS-EN 13164-T1-CS(10/Y)300-DLT(2)5-DS(T)-WL(T)0,7. (material) | 1.050 | 7.07 | 7.42 |
| mt12ftm010a | m² | Tauler hidròfug de densitat mitja (MDF), de fibres de fusta i resines sintètiques de 19 mm d'espessor, per revestir, utilitzat en falsos sostres agroalimentaris. (material) | 1.050 | 7.19 | 7.55 |
| mt12fac020a | U | Barra metàl·lica d'acer galvanitzat de 3 mm de diàmetre. (material) | 3.500 | 0.28 | 0.98 |
| mt12fac021 | kg | Filferro d'acer galvanitzat de 0,7 mm de diàmetre. (material) | 0.100 | 1.13 | 0.11 |
| op00fre010 |  | Fresadora. | 1.000 | 0.00 | 0.00 |
| op00ato010 |  | Tornavís. | 1.000 | 0.00 | 0.00 |
| mo015 | h | Oficial 1ª muntador de falsos sostres. (mà d'obra) | 0.416 | 30.63 | 12.74 |
| mo082 | h | Ajudant muntador de falsos sostres. (mà d'obra) | 0.416 | 26.39 | 10.98 |
| % | % | Costos directes complementaris | 2 % | 39.78 | 0.80 |
|  |  | Costos directes |  |  | 40.58 |
