# Acumulador d'aigua a gas, de condensació

- Propietat de l'arxiu: CYPE INGENIEROS, S.A.
- Format: FIEBDC-3/2002
- Divisa: EUR
- Costos indirectes: 3.00 %
- IVA: 21.00 %

## Z Rehabilitació energètica

### ZC Calefacció, climatització i A.C.S.

#### ZCA Aigua calenta

**ZCA042** U Acumulador d'aigua a gas, de condensació.
Rehabilitació energètica d'edifici mitjançant la col·locació, en substitució d'equip existent, de termoacumulador a gas natural, de condensació, per al servei d'A.C.S., de terra, càmera de combustió estanca i tir forçat, capacitat útil 129 l, diàmetre 560 mm, altura 1270 mm, potència útil 36 kW, cremador de mescla prèvia amb baixa emissió de NOx, encesa electrònica, bóta d'acer inoxidable, aïllament tèrmic de 50 mm d'espessor d'escuma de poliuretà lliure de CFC, panell de control amb diagnòstic i lectura digital de la temperatura i l'estat, vàlvula de buidatge i grup de seguretat, sense incloure el conducte per a evacuació dels productes de la combustió. Inclús suport i ancoratges de fixació a parament vertical, claus de tall d'esfera, vàlvula de seguretat i tirantets flexibles, tant a l'entrada d'aigua com a la sortida. Totalment muntat, connexionat i provat.
Inclou: Replanteig de l'aparell. Fixació en parament mitjançant elements d'ancoratge. Col·locació de l'aparell i accessoris. Connexionat amb les xarxes de conducció d'aigua, elèctrica i de terra. Posada en marxa.
Criteri d'amidament de projecte: Nombre d'unitats previstes, segons documentació gràfica de Projecte.
Criteri de mesura d'obra: Es mesurarà el nombre d'unitats realment executades segons especificacions de Projecte.

| Codi | Ut | Descripció | Rendiment | Preu | Import |
|---|---|---|---|---|---|
| mt38agc060a | U | Termoacumulador a gas natural, de condensació, per al servei d'A.C.S., de terra, càmera de combustió estanca i tir forçat, capacitat útil 129 l, diàmetre 560 mm, altura 1270 mm, potència útil 36 kW, cremador de mescla prèvia amb baixa emissió de NOx, encesa electrònica, bóta d'acer inoxidable, aïllament tèrmic de 50 mm d'espessor d'escuma de poliuretà lliure de CFC, panell de control amb diagnòstic i lectura digital de la temperatura i l'estat, vàlvula de buidatge i grup de seguretat. (material) | 1.000 | 5437.58 | 5437.58 |
| mt37sve010d | U | Vàlvula d'esfera de llautó niquelat per roscar de 1". (material) | 2.000 | 12.15 | 24.30 |
| mt37svs010c | U | Vàlvula de seguretat, de llautó, amb rosca de 1/2" de diàmetre, tarada a 6 bar de pressió. (material) | 1.000 | 4.42 | 4.42 |
| mt38www011 | U | Material auxiliar per a instal·lacions d'A.C.S. (material) | 1.000 | 1.45 | 1.45 |
| mo004 | h | Oficial 1ª calefactor. (mà d'obra) | 5.438 | 29.34 | 159.55 |
| mo103 | h | Ajudant calefactor. (mà d'obra) | 5.438 | 25.25 | 137.31 |
| % | % | Costos directes complementaris | 2 % | 5764.61 | 115.29 |
|  |  | Costos directes |  |  | 5879.90 |
