# Unitat aire-aigua bomba de calor no reversible, per instal·lació en interior

- Propietat de l'arxiu: CYPE INGENIEROS, S.A.
- Format: FIEBDC-3/2002
- Divisa: EUR
- Costos indirectes: 3.00 %
- IVA: 21.00 %

## Z Rehabilitació energètica

### ZC Calefacció, climatització i A.C.S.

#### ZCV Unitats centralitzades de climatització

**ZCV035** U Unitat aire-aigua bomba de calor no reversible, per instal·lació en interior.
Rehabilitació energètica d'edifici mitjançant la col·locació, en substitució d'equip existent, de bomba de calor, aire-aigua, per a calefacció, potència calorífica nominal de 6,7 kW (temperatura humida d'entrada de l'aire: 6°C; temperatura de sortida de l'aigua: 50°C, salt tèrmic: 5°C), amb grup hidràulic (vas d'expansió de 5 l, pressió nominal disponible de 209,7 kPa) i dipòsit d'inèrcia de 30 l, cabal d'aigua nominal de 1 m³/h, cabal d'aire nominal de 2500 m³/h, pressió d'aire nominal de 68,67 Pa i potència sonora de 78,4 dBA; amb filtre, termomanòmetres, vàlvula de seguretat tarada a 4 bar i purgador automàtic d'aire, amb refrigerant R-407C, amb control de cabal, per a instal·lació en interior. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bcc040o | U | Bomba de calor, aire-aigua, per a calefacció, potència calorífica nominal de 6,7 kW (temperatura humida d'entrada de l'aire: 6°C; temperatura de sortida de l'aigua: 50°C, salt tèrmic: 5°C), amb grup hidràulic (vas d'expansió de 5 l, pressió nominal disponible de 209,7 kPa) i dipòsit d'inèrcia de 30 l, cabal d'aigua nominal de 1 m³/h, cabal d'aire nominal de 2500 m³/h, pressió d'aire nominal de 68,67 Pa i potència sonora de 78,4 dBA; amb filtre, termomanòmetres, vàlvula de seguretat tarada a 4 bar i purgador automàtic d'aire; inclús transport fins a peu d'obra sobre camió. (material) | 1.000 | 4500.13 | 4500.13 |
| mt42www030 | U | Detector de flux tipus paleta, d'acer galvanitzat amb coberta de ABS. (material) | 1.000 | 53.00 | 53.00 |
| mt37www050c | U | Maneguet antivibració, de goma, amb rosca de 1", per a una pressió màxima de treball de 10 bar. (material) | 2.000 | 24.69 | 49.38 |
| mo005 | h | Oficial 1ª instal·lador de climatització. (mà d'obra) | 8.617 | 29.34 | 252.82 |
| mo104 | h | Ajudant instal·lador de climatització. (mà d'obra) | 8.617 | 25.25 | 217.58 |
| % | % | Costos directes complementaris | 2 % | 5072.91 | 101.46 |
|  |  | Costos directes |  |  | 5174.37 |
