# Rehabilitació energètica de façana

- Propietat de l'arxiu: CYPE INGENIEROS, S.A.
- Format: FIEBDC-3/2002
- Divisa: EUR
- Costos indirectes: 3.00 %
- Despeses generals: 13.00 %
- Benefici industrial: 6.00 %
- IVA: 16.00 %

## Z Rehabilitació energètica

### ZF Envolupant tèrmica en tancaments verticals

#### ZFL Sistemes d'aïllament de façanes lleugeres

**ZFL020** m² Rehabilitació energètica de façana, mitjançant revestiment exterior de façana W681 "KNAUF" Aquapanel compost per una estructura metàl·lica d'acer galvanitzat de perfils horitzontals de 30x30 i mestres verticals de 60x27 mm i 0,6 mm d'espessor amb una modulació de 400 mm, sobre la qual es cargola una placa Aquapanel Outdoor de 12,5 mm de gruix, fixada al suport base amb esquadres i creant una cambra d'aire de 20 mm de gruix mínim; aïllament de plafó rígid de llana de roca volcànica, segons UNE-EN 13162, no revestit, de 80 mm d'espessor, fixat al suport base i morter per a revestiment exterior acabat petri.
Rehabilitació energètica de façana, mitjançant revestiment exterior de façana W681 "KNAUF" compost per una estructura metàl·lica d'acer galvanitzat de perfils horitzontals de 30x30 i mestres verticals de 60x27 mm i 0,6 mm d'espessor amb una modulació de 400 mm, sobre la qual es cargola una placa Aquapanel Outdoor de 12,5 mm de gruix, fixada al suport base amb esquadres i creant una cambra d'aire de 20 mm de gruix mínim; aïllament de format per plafó rígid de llana de roca volcànica, segons UNE-EN 13162, no revestit, de 80 mm d'espessor, resistència tèrmica 2,35 m²K/W, conductivitat tèrmica 0,034 W/(mK), col·locat a topall per evitar ponts tèrmics, fixat al suport base i posterior segellat de totes les unions entre plafons amb cinta de segellat de juntes i morter per a revestiment exterior acabat petri. Entre els perfils i la placa exterior es col·locarà una barrera impermeable a l'aigua Tyvek. Inclús p/p de banda acústica, cargols, fixacions, cinta autoadhesiva, morter i cinta de junts, morter superficial i malla de fibra de vidre i emprimació. Totalment muntat.
Inclou: Replanteig. Col·locació de la banda acústica. Fixació de les esquadres al suport base. Tall i preparació de l'aïllament. Fixació de l'aïllament. Fixació de l'estructura metàl·lica. Col·locació de la làmina impermeabilitzant. Col·locació i cargolat de la placa a l'estructura. Tractament de forats. Enrasat i allisat amb morter de juntes. Col·locació de cinta de juntes. Estès de la capa de morter base i col·locació de la malla. Aplicació de la capa d'impressió. Aplicació de la capa de morter.
Criteri d'amidament de projecte: Superfície mesurada segons documentació gràfica de Projecte, sense duplicar cantonades ni encontres, deduint els buits de superfície major de 3 m².
Criteri de mesura d'obra: Es mesurarà la superfície realment executada segons especificacions de Projecte, sense duplicar cantonades ni encontres, deduint els buits de superfície major de 3 m².

| Codi | Ut | Descripció | Rendiment | Preu | Import |
|---|---|---|---|---|---|
| mt12pck020d | m | Banda acústica de dilatació "KNAUF" de 95 mm d'amplada. (material) | 1.000 | 0.51 | 0.51 |
| mt12pak150b | Ut | Esquadra d'acer galvanitzat, de 120x50 mm, 60 mm d'amplada i 2 mm de gruix, "KNAUF". (material) | 1.600 | 1.41 | 2.26 |
| mt12psg220 | Ut | Fixació composta per tac i cargol 5x27. (material) | 3.200 | 0.06 | 0.19 |
| mt16lra020Do | m² | Plafó rígid de llana de roca volcànica, segons UNE-EN 13162, no revestit, de 80 mm d'espessor, resistència tèrmica 2,35 m²K/W, conductivitat tèrmica 0,034 W/(mK). (material) | 1.000 | 10.15 | 10.15 |
| mt16aaa030 | m | Cinta autoadhesiva per closa de juntes. (material) | 0.440 | 0.30 | 0.13 |
| mt12pfk012a | m | Perfil U 30/30 de xapa d'acer galvanitzat, sistemes "KNAUF", espessor 0,55 mm. (material) | 0.700 | 1.37 | 0.96 |
| mt12pfk011a | m | Mestra 60/27 "KNAUF" de xapa d'acer galvanitzat. (material) | 2.750 | 1.48 | 4.07 |
| mt12pak070 | m² | Barrera d'aigua Tyvek Aquapanel Outdoor "KNAUF". (material) | 1.100 | 5.06 | 5.57 |
| mt12pak010a | m² | Placa Aquapanel Outdoor "KNAUF" 12,5x1200x2400 amb ànima de ciment Pòrtland, revestida amb una capa de fibra de vidre embeguda en ambdues cares. (material) | 1.000 | 26.16 | 26.16 |
| mt12pak040b | Ut | Cargol Aquapanel Maxi TB 39 mm "KNAUF". (material) | 20.000 | 0.09 | 1.80 |
| mt12pak060 | kg | Morter de junts Aquapanel "KNAUF", color gris. (material) | 0.600 | 2.70 | 1.62 |
| mt12pak050 | m | Cinta de junts Aquapanel Outdoor "KNAUF". (material) | 2.100 | 0.58 | 1.22 |
| mt12pak100a | m² | Malla superficial Aquapanel Outdoor "KNAUF" de fibra de vidre, color blanc. (material) | 1.100 | 2.28 | 2.51 |
| mt12pak090a | kg | Morter superficial Aquapanel "KNAUF", color blanc. (material) | 7.800 | 1.73 | 13.49 |
| mt12pak085 | l | Emprimació incolora al siloxano GRC "KNAUF". (material) | 0.150 | 4.01 | 0.60 |
| mt12pak120 | kg | Emprimació a base de copolímers acrílics modificats GRC "KNAUF", color a escollir, per a morter d'acabat petri. (material) | 0.150 | 3.72 | 0.56 |
| mt12pak130 | kg | Morter GRC "KNAUF", a base de copolímers acrílics modificats amb siloxà, acabat petri, color a escollir. (material) | 0.400 | 4.34 | 1.74 |
| op00ato010 |  | Tornavís. | 1.000 | 0.00 | 0.00 |
| mo047 | h | Oficial 1ª muntador de sistemes de façanes prefabricades. (mà d'obra) | 0.928 | 23.02 | 21.36 |
| mo090 | h | Ajudant muntador de sistemes de façanes prefabricades. (mà d'obra) | 0.928 | 20.44 | 18.97 |
| % | % | Costos directes complementaris | 2 % | 113.87 | 2.28 |
|  |  | Costos directes |  |  | 116.15 |
