# Font d'alimentació

- Propietat de l'arxiu: CYPE Ingenieros S.A.
- Format: FIEBDC-3/2016
- Programa: Generador de preus de la construcció. CYPE Ingenieros, S.A.
- Data: 14/06/2024
- Divisa: EUR
- Costos indirectes: 3 %
- IVA: 21 %

## I Instal·lacions

### ID Seguretat

#### IDF Fonts d'alimentació

**IDF010** U Font d'alimentació.
Font d'alimentació, sortida de 1 A a 12 V, amb espai per a bateria de 12 V i 7 Ah, de 240x345x79 mm.
Criteri de valoració econòmica: El preu no inclou la bateria.
Inclou: Replanteig. Fixació al parament. Muntatge, connexionat i comprovació del seu correcte funcionament.
Criteri d'amidament de projecte: Nombre d'unitats previstes, segons documentació gràfica de Projecte.
Criteri de mesura d'obra: Es mesurarà el nombre d'unitats realment executades segons especificacions de Projecte.

| Codi | Ut | Descripció | Rendiment | Preu | Import |
|---|---|---|---|---|---|
| mt41ing140a | U | Font d'alimentació, sortida de 1 A a 12 V, amb espai per a bateria de 12 V i 7 Ah, de 240x345x79 mm. (material) | 1 | 122.22 | 122.220 |
| mo006 | h | Oficial 1ª instal·lador de xarxes i equips de detecció i seguretat. (mà d'obra) | 0.065 | 29.34 | 1.907 |
| mo105 | h | Ajudant instal·lador de xarxes i equips de detecció i seguretat. (mà d'obra) | 0.065 | 25.25 | 1.641 |
| % | % | Costos directes complementaris | 2 % | 125.768 | 2.515 |
|  |  | Costos directes |  |  | 128.283 |

## Recursos

**mt41ing140a** U Font d'alimentació, sortida de 1 A a 12 V, amb espai per a bateria de 12 V i 7 Ah, de 240x345x79 mm
Dades tècniques: Cost energètic 37.589 MJ; Emissió de CO2 2.008 kg
Residus:
- embalatge: re150101 Envasos de paper i cartró. (component de residu); rendiment 0.036 kg; Codi LER 15 01 01; Massa de l'element 1 kg; Volum 0.001333 m3
