# Caseta per a bateria d'ampolles de gasos liquats del petroli (GLP)

- Propietat de l'arxiu: CYPE Ingenieros S.A.
- Format: FIEBDC-3/2016
- Programa: Generador de preus de la construcció. CYPE Ingenieros, S.A.
- Data: 06/06/2025
- Divisa: EUR
- Costos indirectes: 3 %
- IVA: 21 %

## I Instal·lacions

### IG Gasos combustibles

#### IGW Elements

**IGW100** U Caseta per a bateria d'ampolles de gasos liquats del petroli (GLP).
Caseta de xapa d'acer galvanitzat per a emmagatzematge de bateria de 6 ampolles (3 de servei i 3 de reserva), de 35 kg de capacitat unitària de gasos liquats del petroli (GLP).
Inclou: Replanteig. Col·locació de la caseta.
Criteri d'amidament de projecte: Nombre d'unitats previstes, segons documentació gràfica de Projecte.
Criteri de mesura d'obra: Es mesurarà el nombre d'unitats realment executades segons especificacions de Projecte.

| Codi | Ut | Descripció | Rendiment | Preu | Import |
|---|---|---|---|---|---|
| mt43bbg060b | U | Caseta de xapa d'acer galvanitzat, de 2500x500x1600 mm, amb porta i reixetes de ventilació, per a emmagatzematge de 6 ampolles de gasos liquats del petroli (GLP) (3 de servei i 3 de reserva), col·locades en línia. (material) | 1 | 758.54 | 758.540 |
| mo010 | h | Oficial 1ª instal·lador de gas. (mà d'obra) | 1.93 | 30.63 | 59.116 |
| mo109 | h | Ajudant instal·lador de gas. (mà d'obra) | 1.93 | 26.36 | 50.875 |
| % | % | Costos directes complementaris | 2 % | 868.531 | 17.371 |
|  |  | Costos directes |  |  | 885.902 |

## Recursos

**mt43bbg060b** U Caseta de xapa d'acer galvanitzat
Dades tècniques: Cost energètic 0.019 MJ; Emissió de CO2 0.031 kg
Residus:
- embalatge: re150101 Envasos de paper i cartró. (component de residu); rendiment 0.036 kg; Codi LER 15 01 01; Massa de l'element 1 kg; Volum 0.001333 m3
