# Cabalímetre Parshall

- Propietat de l'arxiu: CYPE Ingenieros S.A.
- Format: FIEBDC-3/2016
- Programa: Generador de preus de la construcció. CYPE Ingenieros, S.A.
- Data: 17/06/2024
- Divisa: EUR
- Costos indirectes: 3 %
- IVA: 21 %

## U Urbanització interior de la parcel·la

### US Depuració d'aigües residuals domèstiques

#### USA Accessoris

**USA200** U Cabalímetre Parshall.
Cabalímetre Parshall, per ultrasons, d'entre 3 i 275 m³/h de cabal, de 914x259x610 mm.
Inclou: Replanteig. Col·locació. Connexionat i comprovació del seu correcte funcionament.
Criteri d'amidament de projecte: Nombre d'unitats previstes, segons documentació gràfica de Projecte.
Criteri de mesura d'obra: Es mesurarà el nombre d'unitats realment executades segons especificacions de Projecte.

| Codi | Ut | Descripció | Rendiment | Preu | Import |
|---|---|---|---|---|---|
| mt46fcg010c | U | Cabalímetre Parshall, per ultrasons, d'entre 3 i 275 m³/h de cabal, de 914x259x610 mm. (material) | 1 | 7212.8 | 7212.800 |
| mo008 | h | Oficial 1ª lampista. (mà d'obra) | 2.953 | 29.34 | 86.641 |
| mo107 | h | Ajudant lampista. (mà d'obra) | 2.953 | 25.25 | 74.563 |
| % | % | Costos directes complementaris | 2 % | 7374.004 | 147.480 |
|  |  | Costos directes |  |  | 7521.484 |
