# Assaig de rajoles de formigó

- Propietat de l'arxiu: CYPE Ingenieros S.A.
- Format: FIEBDC-3/2016
- Programa: Generador de preus de la construcció. CYPE Ingenieros, S.A.
- Data: 14/06/2024
- Divisa: EUR
- Costos indirectes: 3 %
- IVA: 21 %

## X Control de qualitat i assaigs

### XB Paviments

#### XBH De rajoles de formigó

**XBH010** U Assaig de rajoles de formigó.
Assaigs a realitzar en laboratori acreditat en l'àrea tècnica corresponent, sobre una mostra de rajola de formigó, agafada en obra, per a la determinació de les següents característiques: aspecte superficial segons UNE-EN 1339. Fins i tot desplaçament a obra, presa de mostra i informe de resultats.
Inclou: Desplaçament a obra. Presa de mostres. Realització dels assajos. Redacció d'informe dels resultats dels assajos realitzats.
Criteri d'amidament de projecte: Assaig a realitzar, segons documentació del Pla de control de qualitat.

| Codi | Ut | Descripció | Rendiment | Preu | Import |
|---|---|---|---|---|---|
| mt49bah010 | U | Assaig per determinar l'aspecte superficial d'una mostra de rajola de formigó, segons UNE-EN 1339, inclús desplaçament a obra, presa de mostra i informe de resultats. (material) | 1 | 78.05 | 78.050 |
| % | % | Costos directes complementaris | 2 % | 78.050 | 1.561 |
|  |  | Costos directes |  |  | 79.611 |
