# Aparcament per a bicicletes, d'acer

- Propietat de l'arxiu: CYPE INGENIEROS, S.A.
- Format: FIEBDC-3/2002
- Divisa: EUR
- Costos indirectes: 3.00 %
- IVA: 21.00 %

## T Equipament urbà

### TM Mobiliari urbà

#### TMI Aparcaments per a bicicletes

**TMI050** U Aparcament per a bicicletes, d'acer.
Aparcament per a 2 bicicletes, format por estructura de tub d'acer zincat bicromatat de 48 mm de diàmetre i 2 mm de gruix, de 0,75x0,75 m, amb volandera d'acabat inferior, fixat a una superfície suport amb elements d'ancoratge.
Criteri de valoració econòmica: El preu no inclou la superfície suport.
Inclou: Replanteig. Muntatge. Eliminació i neteja del material sobrant.
Criteri d'amidament de projecte: Nombre d'unitats previstes, segons documentació gràfica de Projecte.
Criteri de mesura d'obra: Es mesurarà el nombre d'unitats realment executades segons especificacions de Projecte.

| Codi | Ut | Descripció | Rendiment | Preu | Import |
|---|---|---|---|---|---|
| mt50spl105b | U | Fixació composta per tac químic, volandera i cargol d'acer. (material) | 4.000 | 5.82 | 23.28 |
| mt52apb010a | U | Aparcament per a 2 bicicletes, format por estructura de tub d'acer zincat bicromatat de 48 mm de diàmetre i 2 mm de gruix, de 0,75x0,75 m, amb volandera d'acabat inferior, inclús elements de fixació. (material) | 1.000 | 115.14 | 115.14 |
| mo041 | h | Oficial 1ª construcció d'obra civil. (mà d'obra) | 0.396 | 28.42 | 11.25 |
| mo087 | h | Ajudant construcció d'obra civil. (mà d'obra) | 0.396 | 25.28 | 10.01 |
| % | % | Costos directes complementaris | 2 % | 159.68 | 3.19 |
|  |  | Costos directes |  |  | 162.87 |
