# Descapçalament de panells en murs pantalla

- Propietat de l'arxiu: CYPE INGENIEROS, S.A.
- Format: FIEBDC-3/2002
- Divisa: EUR
- Costos indirectes: 3.00 %
- IVA: 21.00 %

## C Fonamentacions

### CC Contencions

#### CCP Murs pantalla

**CCP051** m Descapçalament de panells en murs pantalla.
Demolició de l'excés de formigó existent en la coronació dels panells del mur pantalla, de 60 cm de gruix, mitjançant el repicat mecànic amb martell trencador del tram comprés entre el nivell d'omplert del formigó i el nivell de descapçalament, fins assegurar l'absència de formigó contaminat per llots i la qualitat descrita en el Projecte, i càrrega manual d'enderrocs sobre camió o contenidor.
Inclou: Replanteig, marcat i tall del nivell d'escapçament. Picat mecànica amb martell trencador del formigó contaminat existent en la coronació de la pantalla. Picat manual amb compressor portàtil de les restes del descapçalament. Adreçat de les armadures. Neteja de la superfície de formigó. Recollida de restes. Càrrega manual d'enderrocs sobre camió o contenidor.
Criteri d'amidament de projecte: Longitud mesurada segons documentació gràfica de Projecte, considerant que la cota final de formigonat rebasarà a la teòrica en almenys 30 cm.
Criteri de mesura d'obra: Es mesurarà la longitud realment executada segons especificacions de Projecte.

| Codi | Ut | Descripció | Rendiment | Preu | Import |
|---|---|---|---|---|---|
| mq01exn050c | h | Retroexcavadora sobre pneumàtics, de 85 kW, amb martell trencador. (maquinària) | 0.368 | 72.80 | 26.79 |
| mq05pdm010a | h | Compressor portàtil elèctric 2 m³/min de cabal. (maquinària) | 0.805 | 4.27 | 3.44 |
| mq05mai030 | h | Martell pneumàtic. (maquinària) | 1.610 | 4.57 | 7.36 |
| op00amo010 |  | Mola o radial. | 1.000 | 0.00 | 0.00 |
| mo112 | h | Peó especialitzat construcció. (mà d'obra) | 2.482 | 24.59 | 61.03 |
| mo113 | h | Peó ordinari construcció. (mà d'obra) | 1.241 | 23.81 | 29.55 |
| % | % | Costos directes complementaris | 2 % | 128.17 | 2.56 |
|  |  | Costos directes |  |  | 130.73 |
