# Suport metàl·lic per a recolzament d'element estructural en piló roscat metàl·lic d'una hèlix

- Propietat de l'arxiu: CYPE INGENIEROS, S.A.
- Format: FIEBDC-3/2002
- Divisa: EUR
- Costos indirectes: 3.00 %
- IVA: 21.00 %

## C Fonamentacions

### CP Profundes

#### CPR Pilons roscats

**CPR020** U Suport metàl·lic per a recolzament d'element estructural en piló roscat metàl·lic d'una hèlix.
Suport quadrat d'acer galvanitzat de 100x100 mm i 6 mm de gruix, amb peça circular de connexió a piló roscat metàl·lic, per a recolzament d'element estructural en piló roscat metàl·lic d'una hèlix. Inclús fixacions mecàniques.
Inclou: Fixació del suport al piló roscat.
Criteri d'amidament de projecte: Nombre d'unitats previstes, segons documentació gràfica de Projecte.
Criteri de mesura d'obra: Es mesurarà el nombre d'unitats realment executades segons especificacions de Projecte.

| Codi | Ut | Descripció | Rendiment | Preu | Import |
|---|---|---|---|---|---|
| mt07pir030a | U | Suport quadrat d'acer galvanitzat de 100x100 mm i 6 mm de gruix, amb peça circular de connexió a piló roscat metàl·lic, per a recolzament d'element estructural en piló roscat metàl·lic d'una hèlix. Inclús fixacions mecàniques. (material) | 1.000 | 18.76 | 18.76 |
| mo042 | h | Oficial 1ª estructurista. (mà d'obra) | 0.120 | 28.39 | 3.41 |
| mo089 | h | Ajudant estructurista. (mà d'obra) | 0.060 | 25.25 | 1.52 |
| % | % | Costos directes complementaris | 2 % | 23.69 | 0.47 |
|  |  | Costos directes |  |  | 24.16 |
