# Piló roscat metàl·lic amb forma de cargol "KRINNER"

- Propietat de l'arxiu: CYPE INGENIEROS, S.A.
- Format: FIEBDC-3/2002
- Divisa: EUR
- Costos indirectes: 3.00 %
- IVA: 21.00 %

## C Fonamentacions

### CP Profundes

#### CPR Pilons roscats

**CPR033** U Piló roscat metàl·lic amb forma de cargol "KRINNER".
Piló roscat metàl·lic amb forma de caragol M76x1300 - M16 "KRINNER", reutilitzable, amb capacitat de càrrega màxima a compressió de 35 kN, amb fust de tub d'acer galvanitzat de 76,10 mm de diàmetre exterior i 1300 mm de longitud, i platina hexagonal amb trepant central, per a recolzament d'element estructural en piló roscat metàl·lic, caragolat directament en sòl de sorra semidensa sense perforació prèvia.
Inclou: Replanteig i traçat de l'eix del piló. Acoblament del piló a l'equip de cargolat. Cargolat del piló. Desacoblament del piló de l'equip de cargolat. Replanteig, marcat i tall de la part sobrant del piló roscat.
Criteri d'amidament de projecte: Nombre d'unitats previstes, segons documentació gràfica de Projecte.
Criteri de mesura d'obra: Es mesurarà el nombre d'unitats realment executades segons especificacions de Projecte.

| Codi | Ut | Descripció | Rendiment | Preu | Import |
|---|---|---|---|---|---|
| mt07pir011daa | U | Piló roscat metàl·lic amb forma de caragol M76x1300 - M16 "KRINNER", reutilitzable, amb capacitat de càrrega màxima a compressió de 35 kN, amb fust de tub d'acer galvanitzat de 76,1 mm de diàmetre exterior i 1300 mm de longitud, i platina hexagonal amb trepant central, per a recolzament d'element estructural en piló roscat metàl·lic, segons UNE-EN ISO 1461. (material) | 1.000 | 88.00 | 88.00 |
| mq03pir060 | h | Equip complet manual elèctric "KRINNER" per a cargolat de pilons roscats. (maquinària) | 0.200 | 31.00 | 6.20 |
| mo042 | h | Oficial 1ª estructurista. (mà d'obra) | 0.240 | 28.39 | 6.81 |
| mo089 | h | Ajudant estructurista. (mà d'obra) | 0.240 | 25.25 | 6.06 |
| % | % | Costos directes complementaris | 2 % | 107.07 | 2.14 |
|  |  | Costos directes |  |  | 109.21 |
