# Demolició de forjat de formigó armat amb mitjans mecànics

- Propietat de l'arxiu: CYPE INGENIEROS, S.A.
- Format: FIEBDC-3/2002
- Divisa: EUR
- Costos indirectes: 3.00 %
- IVA: 21.00 %

## D Demolicions

### DE Estructures

#### DEH Formigó

**DEH021** m² Demolició de forjat de formigó armat amb mitjans mecànics.
Demolició de llosa massissa de formigó armat de fins a 20 cm de cantell total, amb retroexcavadora amb martell picador, previ aixecat del paviment i la seva base, i càrrega manual sobre camió o contenidor.
Criteri de valoració econòmica: El preu no inclou l'aixecat del paviment.
Inclou: Replanteig de la superfície de forjat a demolir. Demolició de l'element. Cort de les armadures. Fragmentació dels enderrocs en peces manejables. Retirada i arreplegat de enderrocs. Neteja de les restes de l'obra. Càrrega manual d'enderrocs sobre camió o contenidor.
Criteri d'amidament de projecte: Superfície mesurada segons documentació gràfica de Projecte.
Criteri de mesura d'obra: S'amidarà la superfície realment enderrocada segons especificacions de Projecte.

| Codi | Ut | Descripció | Rendiment | Preu | Import |
|---|---|---|---|---|---|
| mq01exn050c | h | Retroexcavadora sobre pneumàtics, de 85 kW, amb martell trencador. (maquinària) | 0.450 | 72.80 | 32.76 |
| mq08sol010 | h | Equip d'oxitall, amb acetilè com combustible i oxigen com comburent. (maquinària) | 0.270 | 8.25 | 2.23 |
| mo112 | h | Peó especialitzat construcció. (mà d'obra) | 0.539 | 24.59 | 13.25 |
| mo019 | h | Oficial 1ª soldador. (mà d'obra) | 0.324 | 28.86 | 9.35 |
| mo113 | h | Peó ordinari construcció. (mà d'obra) | 0.809 | 23.81 | 19.26 |
| % | % | Costos directes complementaris | 2 % | 76.85 | 1.54 |
|  |  | Costos directes |  |  | 78.39 |
