# Sistema d'encofrat per a mur de formigó

- Propietat de l'arxiu: CYPE INGENIEROS, S.A.
- Format: FIEBDC-3/2002
- Divisa: EUR
- Costos indirectes: 3.00 %
- IVA: 21.00 %

## E Estructures

### EH Formigó armat

#### EHM Murs

**EHM011** m² Sistema d'encofrat per a mur de formigó.
Muntatge i desmuntatge en una cara del mur, de sistema d'encofrat a dues cares amb acabat tipus industrial per revestir, realitzat amb panells metàl·lics modulars, amortitzables en 150 usos, per a formació de mur de formigó armat, de fins a 3 m d'altura i superfície plana, per a contenció de terres. Inclús, passamurs per a pas dels tensors, elements de sustentació, fixació i apuntalament necessaris per a la seva estabilitat; i líquid desencofrant, per evitar l'adherència del formigó a l'encofrat.
Inclou: Neteja i preparació del plànol de suport. Col·locació de passamurs per a pas dels tensors. Muntatge del sistema d'encofrat. Col·locació d'elements de sustentació, fixació i apuntalament. Aplomat i anivellació de l'encofrat. Desmuntatge del sistema d'encofrat. Neteja i emmagatzematge de l'encofrat.
Criteri d'amidament de projecte: Superfície d'encofrat en contacte amb el formigó, mesurada segons documentació gràfica de Projecte, sense deduir forats menors de 1 m².
Criteri de mesura d'obra: Es mesurarà la superfície d'encofrat en contacte amb el formigó realment executada segons especificacions de Projecte, sense deduir forats menors de 1 m².

| Codi | Ut | Descripció | Rendiment | Preu | Import |
|---|---|---|---|---|---|
| mt08eme070a | m² | Panells metàl·lics modulars, per encofrar murs de formigó de fins a 3 m d'altura. (material) | 0.007 | 200.00 | 1.40 |
| mt08eme075j | U | Estructura suport de sistema d'encofrat vertical, per a murs de formigó a dues cares, de fins a 3 m d'altura, formada per tornapuntes metàl·lics per a estabilització i aplomat de la superfície encofrant. (material) | 0.007 | 275.00 | 1.93 |
| mt08dba010d | l | Agent desemmotllant, a base d'olis especials, emulsionant en aigua, per a encofrats metàl·lics, fenòlics o de fusta. (material) | 0.030 | 1.80 | 0.05 |
| mt08var204 | U | Passamurs de PVC per a pas dels tensors de l'encofrat, de diversos diàmetres i longituds. (material) | 0.400 | 1.35 | 0.54 |
| mo044 | h | Oficial 1ª encofrador. (mà d'obra) | 0.297 | 28.39 | 8.43 |
| mo091 | h | Ajudant encofrador. (mà d'obra) | 0.324 | 25.25 | 8.18 |
| % | % | Costos directes complementaris | 2 % | 20.53 | 0.41 |
|  |  | Costos directes |  |  | 20.94 |
