# Sistema "FUNDERMAX" de barana de façana

- Propietat de l'arxiu: CYPE INGENIEROS, S.A.
- Format: FIEBDC-3/2002
- Divisa: EUR
- Costos indirectes: 3.00 %
- IVA: 21.00 %

## F Façanes i particions

### FD Defenses

#### FDD Baranes i passamans

**FDD060** m Sistema "FUNDERMAX" de barana de façana.
Barana de façana en forma recta, de 100 cm d'altura d'alumini anoditzat color natural, formada per: bastidor compost de barana superior i inferior de perfil quadrat de 40x40 mm i muntants de perfil quadrat de 40x40 mm amb una separació de 100 cm entre si; pany per reblert dels buits del bastidor compost de placa laminada compacta d'alta pressió (HPL), per a balcons, Max Exterior "FUNDERMAX", de 4100x1854 mm i 6 mm de gruix, acabat Colour, color a escollir, textura setinada: NT, Euroclasse B-s2, d0 de reacció al foc, segons UNE-EN 13501-1, a base de resines termoenduribles d'acrilo-poliuretà, reforçada de forma homogènia amb fibres de fusta certificada FSC o PEFC, amb superfície decorativa no melamínica i propietats antigrafiti durant tota la seva vida útil, tipus EDF segons UNE-EN 438-2, amb resistència als rajos ultraviolat no inferior a 4-5 en contrastar amb l'escala de grisos segons UNE-EN 20105-A-02 i passamans de perfil corb de 70 mm. Inclús platines per a fixació mitjançant cargolat en element de formigó amb tacs d'expansió i cargols d'acer. Elaboració en taller i ajustament final a obra.
Inclou: Marcat dels punts de fixació del bastidor. Presentació del tram de barana de forma que els punts d'ancoratge del bastidor es situïn en els punts marcats. Aplomat i anivellació. Resolució de les unions entre trams de barana. Resolució de les unions al parament. Muntatge d'elements complementaris.
Criteri d'amidament de projecte: Longitud mesurada a eixos, segons documentació gràfica de Projecte.
Criteri de mesura d'obra: Es mesurarà en la direcció del passamans, a eixos, la longitud realment executada segons especificacions de Projecte.

| Codi | Ut | Descripció | Rendiment | Preu | Import |
|---|---|---|---|---|---|
| mt25dba030a | m | Pilastra quadrada de 40x40 mm, d'alumini anoditzat de 15 micres, color natural, muntada en taller, per barana. (material) | 2.100 | 5.72 | 12.01 |
| mt25dba040a | m | Passamà quadrat de 40x40 mm, d'alumini anoditzat de 15 micres, color natural, muntada en taller, per barana. (material) | 2.100 | 8.45 | 17.75 |
| mt12fmx011aaa1 | m² | Placa laminada compacta d'alta pressió (HPL), per a balcons, Max Exterior "FUNDERMAX", de 4100x1854 mm i 6 mm de gruix, acabat Colour, color a escollir, textura setinada: NT, Euroclasse B-s2, d0 de reacció al foc, segons UNE-EN 13501-1, a base de resines termoenduribles de acrilo-poliuretà, reforçada de forma homogènia amb fibres de fusta certificada FSC o PEFC, amb superfície decorativa no melamínica i propietats antigrafiti durant tota la seva vida útil, tipus EDF segons UNE-EN 438-2, amb resistència als rajos ultraviolat no inferior a 4-5 en contrastar amb l'escala de grisos segons UNE-EN 20105-A-02. (material) | 0.630 | 41.54 | 26.17 |
| mt25dba010a | m | Passamans corb de 70 mm, d'alumini anoditzat de 15 micres, color natural, muntat en taller, per barana. (material) | 1.050 | 8.45 | 8.87 |
| mt26aaa023a | U | Ancoratge mecànic amb tac d'expansió d'acer galvanitzat, femella i volandera. (material) | 2.000 | 1.47 | 2.94 |
| op00ato010 |  | Tornavís. | 1.000 | 0.00 | 0.00 |
| op00tal010 |  | Trepant. | 1.000 | 0.00 | 0.00 |
| op00amo010 |  | Mola o radial. | 1.000 | 0.00 | 0.00 |
| mo011 | h | Oficial 1ª muntador. (mà d'obra) | 0.647 | 29.34 | 18.98 |
| mo080 | h | Ajudant muntador. (mà d'obra) | 0.408 | 25.28 | 10.31 |
| % | % | Costos directes complementaris | 2 % | 97.03 | 1.94 |
|  |  | Costos directes |  |  | 98.97 |
