# Barana d'escala, d'alumini

- Propietat de l'arxiu: CYPE INGENIEROS, S.A.
- Format: FIEBDC-3/2002
- Divisa: EUR
- Costos indirectes: 3.00 %
- IVA: 21.00 %

## F Façanes i particions

### FD Defenses

#### FDD Baranes i passamans

**FDD110** m Barana d'escala, d'alumini.
Barana d'alumini anoditzat natural de 90 cm d'altura, amb bastidor senzill, format per sola superior que fa de passamans i sola inferior; muntants verticals disposats cada 100 cm i barrots verticals col·locats cada 10 cm, per escala recta d'un tram. Inclús platines per a fixació mitjançant cargolat en element de formigó amb tacs d'expansió i cargols d'acer. Elaborada en taller i muntada en obra.
Inclou: Replanteig dels punts de fixació. Aplomat i anivellació. Resolució de les unions entre trams. Resolució de les unions al parament.
Criteri d'amidament de projecte: Longitud mesurada a eixos en veritable magnitud, segons documentació gràfica de Projecte.
Criteri de mesura d'obra: Es mesurarà en veritable magnitud, a eixos, la longitud realment executada segons especificacions de Projecte.

| Codi | Ut | Descripció | Rendiment | Preu | Import |
|---|---|---|---|---|---|
| mt26aaa023a | U | Ancoratge mecànic amb tac d'expansió d'acer galvanitzat, femella i volandera. (material) | 2.000 | 1.47 | 2.94 |
| mt25dbe010a | m | Barana d'alumini anoditzat natural de 90 cm d'altura, amb bastidor senzill format per sola superior que fa de passamans i sola inferior; muntants verticals disposats cada 100 cm i barrots verticals col·locats cada 10 cm, per una escala recta d'un tram. (material) | 1.000 | 62.00 | 62.00 |
| op00tal010 |  | Trepant. | 1.000 | 0.00 | 0.00 |
| op00ato010 |  | Tornavís. | 1.000 | 0.00 | 0.00 |
| op00amo010 |  | Mola o radial. | 1.000 | 0.00 | 0.00 |
| mo011 | h | Oficial 1ª muntador. (mà d'obra) | 0.647 | 29.34 | 18.98 |
| mo080 | h | Ajudant muntador. (mà d'obra) | 0.408 | 25.28 | 10.31 |
| % | % | Costos directes complementaris | 2 % | 94.23 | 1.88 |
|  |  | Costos directes |  |  | 96.11 |
