# Fan-coil de casset, sistema de quatre tubs

- Propietat de l'arxiu: CYPE INGENIEROS, S.A.
- Format: FIEBDC-3/2002
- Divisa: EUR
- Costos indirectes: 3.00 %
- IVA: 21.00 %

## I Instal·lacions

### IC Calefacció, refrigeració, climatització i A.C.S.

#### ICF Unitats no autònomes per a climatització

**ICF055** U Fan-coil de casset, sistema de quatre tubs.
Fan-coil de casset, sistema de quatre tubs, de 570x570x295 mm, potència frigorífica total nominal de 3,08 kW (temperatura humida d'entrada de l'aire: 19°C; temperatura d'entrada de l'aigua: 7°C, salt tèrmic: 5°C), potència calorífica nominal de 1,94 kW (temperatura d'entrada de l'aire: 20°C; temperatura d'entrada de l'aigua: 70°C), de 3 velocitats, cabal d'aigua nominal de 0,626 m³/h, cabal d'aire nominal de 430 m³/h i potència sonora nominal de 41 dBA, amb vàlvula de tres vies amb bypass (4 vies), amb actuador, per a la bateria de fred, i vàlvula de tres vies amb bypass (4 vies), amb actuador, per a la bateria de calor. Inclús elements per a suspensió del sostre. Totalment muntat, connexionat i engegat per l'empresa instal·ladora per a la comprovació del seu correcte funcionament.
Inclou: Replanteig de la unitat. Col·locació i fixació de la unitat. Connexionat amb les xarxes de conducció d'aigua i elèctrica i de recollida de condensats. Posada en marxa.
Criteri d'amidament de projecte: Nombre d'unitats previstes, segons documentació gràfica de Projecte.
Criteri de mesura d'obra: Es mesurarà el nombre d'unitats realment executades segons especificacions de Projecte.

| Codi | Ut | Descripció | Rendiment | Preu | Import |
|---|---|---|---|---|---|
| mt42ftc300fb | U | Fan-coil de casset, sistema de quatre tubs, de 570x570x295 mm, potència frigorífica total nominal de 3,08 kW (temperatura humida d'entrada de l'aire: 19°C; temperatura d'entrada de l'aigua: 7°C, salt tèrmic: 5°C), potència calorífica nominal de 1,94 kW (temperatura d'entrada de l'aire: 20°C; temperatura d'entrada de l'aigua: 70°C), de 3 velocitats, cabal d'aigua nominal de 0,626 m³/h, cabal d'aire nominal de 430 m³/h i potència sonora nominal de 41 dBA; inclús transport fins a peu d'obra sobre camió. (material) | 1.000 | 1025.15 | 1025.15 |
| mt42vsi010eh | U | Vàlvula de tres vies amb bypass (4 vies), amb actuador; inclús connexions i muntatge. (material) | 2.000 | 112.00 | 224.00 |
| mt37sve010b | U | Vàlvula d'esfera de llautó niquelat per roscar de 1/2". (material) | 4.000 | 4.95 | 19.80 |
| mt42www090 | U | Kit de suports per a suspensió del sostre, format per quatre varetes roscades d'acer galvanitzat, amb els seus tacs, rosques i volanderes corresponents. (material) | 1.000 | 22.00 | 22.00 |
| mo005 | h | Oficial 1ª instal·lador de climatització. (mà d'obra) | 4.286 | 29.34 | 125.75 |
| mo104 | h | Ajudant instal·lador de climatització. (mà d'obra) | 4.286 | 25.25 | 108.22 |
| % | % | Costos directes complementaris | 2 % | 1524.92 | 30.50 |
|  |  | Costos directes |  |  | 1555.42 |
