# Deshumidificador portàtil de condensació

- Propietat de l'arxiu: CYPE INGENIEROS, S.A.
- Format: FIEBDC-3/2002
- Divisa: EUR
- Costos indirectes: 3.00 %
- IVA: 21.00 %

## I Instal·lacions

### IC Calefacció, refrigeració, climatització i A.C.S.

#### ICF Unitats no autònomes per a climatització

**ICF102** U Deshumidificador portàtil de condensació.
Deshumidificador per adossar a parament vertical, cabal d'aire nominal 250 m³/h, deshumidificació 30 l/24h (aire a 30°C, humitat relativa 80%), rang de funcionament de humitat relativa des de 40 fins a 100%, rang de funcionament de temperatura des de 3 fins a 32°C, alimentació monofàsica a 230 V i 50 Hz, consum elèctric 0,59 kW, nivell sonor 56 dBA, dimensions 427x650x506 mm, pes 32 kg, compost per unitat frigorífica completa amb compressor rotatiu i refrigerant R-134a, ventilador axial, filtres, higròstat intern, sistema de desgebrament, terminal per a evacuació de condensats, dipòsit de condensats, envolupant d'acer galvanitzat acabat pintat amb pintura electrostàtica amb reixeta d'admissió, reixeta d'impulsió, nansa ajustable en altura i rodes de gran mida, sistema electrònic de control i pantalla tàctil amb leds indicadors d'estat, comptador d'hores de funcionament, interruptor d'encesa i apagat. Totalment muntat.
Inclou: Replanteig de la unitat. Col·locació de la unitat. Connexionat amb les xarxes elèctrica i de recollida de condensats.
Criteri d'amidament de projecte: Nombre d'unitats previstes, segons documentació gràfica de Projecte.
Criteri de mesura d'obra: Es mesurarà el nombre d'unitats realment executades segons especificacions de Projecte.

| Codi | Ut | Descripció | Rendiment | Preu | Import |
|---|---|---|---|---|---|
| mt38dan020aa | U | Deshumidificador per adossar a parament vertical, cabal d'aire nominal 250 m³/h, deshumidificació 30 l/24h (aire a 30°C, humitat relativa 80%), rang de funcionament de humitat relativa des de 40 fins a 100%, rang de funcionament de temperatura des de 3 fins a 32°C, alimentació monofàsica a 230 V i 50 Hz, consum elèctric 0,59 kW, nivell sonor 56 dBA, dimensions 427x650x506 mm, pes 32 kg, compost per unitat frigorífica completa amb compressor rotatiu i refrigerant R-134a, ventilador axial, filtres, higròstat intern, sistema de desgebrament, terminal per a evacuació de condensats, dipòsit de condensats, envolupant d'acer galvanitzat acabat pintat amb pintura electrostàtica amb reixeta d'admissió, reixeta d'impulsió, nansa ajustable en altura i rodes de gran mida, sistema electrònic de control i pantalla tàctil amb leds indicadors d'estat, comptador d'hores de funcionament, interruptor d'encesa i apagat. (material) | 1.000 | 1664.52 | 1664.52 |
| mo005 | h | Oficial 1ª instal·lador de climatització. (mà d'obra) | 3.597 | 29.34 | 105.54 |
| mo104 | h | Ajudant instal·lador de climatització. (mà d'obra) | 3.597 | 25.25 | 90.82 |
| % | % | Costos directes complementaris | 2 % | 1860.88 | 37.22 |
|  |  | Costos directes |  |  | 1898.10 |
