# Caldera a gas, domèstica, convencional, mural, per a calefacció i A.C.S

- Propietat de l'arxiu: CYPE INGENIEROS, S.A.
- Format: FIEBDC-3/2002
- Divisa: EUR
- Costos indirectes: 3.00 %
- IVA: 21.00 %

## I Instal·lacions

### IC Calefacció, refrigeració, climatització i A.C.S.

#### ICG Calderes a gas

**ICG032** U Caldera a gas, domèstica, convencional, mural, per a calefacció i A.C.S.
Caldera mural a gas N, per a calefacció i A.C.S. instantània, càmera de combustió estanca, potència nominal 24 kW, potència de calefacció 24 kW, potència d'A.C.S. 24 kW, eficiència energètica classe C en calefacció, eficiència energètica classe B en A.C.S., perfil de consum XL, cabal específic d'A.C.S. segons UNE-EN 625 de 11,8 l/min, dimensions 700x400x298 mm, pes 27,5 kg, encesa electrònica i seguretat per ionització, sense flama pilot. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmj010a | U | Caldera mural a gas N, per a calefacció i A.C.S. instantània, càmera de combustió estanca, potència nominal 24 kW, potència de calefacció 24 kW, potència d'A.C.S. 24 kW, eficiència energètica classe C en calefacció, eficiència energètica classe B en A.C.S., perfil de consum XL, cabal específic d'A.C.S. segons UNE-EN 625 de 11,8 l/min, dimensions 700x400x298 mm, pes 27,5 kg, encesa electrònica i seguretat per ionització, sense flama pilot. (material) | 1.000 | 1165.00 | 1165.00 |
| mt38www012 | U | Material auxiliar per a instal·lacions de calefacció i A.C.S. (material) | 1.000 | 2.10 | 2.10 |
| mo004 | h | Oficial 1ª calefactor. (mà d'obra) | 3.597 | 29.34 | 105.54 |
| mo103 | h | Ajudant calefactor. (mà d'obra) | 3.597 | 25.25 | 90.82 |
| % | % | Costos directes complementaris | 2 % | 1363.46 | 27.27 |
|  |  | Costos directes |  |  | 1390.73 |
