# Recuperador de calor i humitat aire-aire, amb bateria d'expansió directa. Instal·lació en sostre

- Propietat de l'arxiu: CYPE INGENIEROS, S.A.
- Format: FIEBDC-3/2002
- Divisa: EUR
- Costos indirectes: 3.00 %
- IVA: 21.00 %

## I Instal·lacions

### IC Calefacció, refrigeració, climatització i A.C.S.

#### ICR Sistemes de conducció d'aire

**ICR116** U Recuperador de calor i humitat aire-aire, amb bateria d'expansió directa. Instal·lació en sostre.
Recuperador entàlpic aire-aire, eficiència de recuperació calorífica a velocitat alta 82,5%, cabal d'aire nominal a velocitat màxima 500 m³/h, pressió d'aire nominal a velocitat màxima 90 Pa, consum elèctric a velocitat alta 113 W, dimensions 305x866x1113 mm, pes 46,5 kg, pressió sonora a velocitat màxima 37,5 dBA, alimentació monofàsica (230V/50Hz), amb connexions de 200 mm de diàmetre, bescanviador de calor d'alta eficiència, prefiltres d'aire, ventiladors amb motor DC de 3 velocitats, amb canvi de mode automàtic d'operació de recuperació a free-cooling i possibilitat de control domòtic. Instal·lació en sostre.
Inclou: Replanteig. Col·locació i fixació. Connexionat amb la xarxa elèctrica. Connexionat de la unitat a les línies frigorífiques. Comprovació del seu correcte funcionament.
Criteri d'amidament de projecte: Nombre d'unitats previstes, segons documentació gràfica de Projecte.
Criteri de mesura d'obra: Es mesurarà el nombre d'unitats realment executades segons especificacions de Projecte.

| Codi | Ut | Descripció | Rendiment | Preu | Import |
|---|---|---|---|---|---|
| mt42dai650d | U | Recuperador entàlpic aire-aire, eficiència de recuperació calorífica a velocitat alta 82,5%, cabal d'aire nominal a velocitat màxima 500 m³/h, pressió d'aire nominal a velocitat màxima 90 Pa, consum elèctric a velocitat alta 113 W, dimensions 305x866x1113 mm, pes 46,5 kg, pressió sonora a velocitat màxima 37,5 dBA, alimentació monofàsica (230V/50Hz), amb connexions de 200 mm de diàmetre, bescanviador de calor d'alta eficiència, prefiltres d'aire, ventiladors amb motor DC de 3 velocitats, amb canvi de mode automàtic d'operació de recuperació a free-cooling i possibilitat de control domòtic. (material) | 1.000 | 2657.85 | 2657.85 |
| mt42dai652a | U | Bateria d'expansió directa >, potència frigorífica 3,4 kW, potència calorífica 4,2 kW, de 250x550x809 mm, pes 19 kg, per a recuperador de calor aire-aire. (material) | 1.000 | 1790.10 | 1790.10 |
| mo005 | h | Oficial 1ª instal·lador de climatització. (mà d'obra) | 0.839 | 29.34 | 24.62 |
| mo104 | h | Ajudant instal·lador de climatització. (mà d'obra) | 0.839 | 25.25 | 21.18 |
| % | % | Costos directes complementaris | 2 % | 4493.75 | 89.88 |
|  |  | Costos directes |  |  | 4583.63 |
