# Sistema d'alimentació ininterrompuda (SAI)

- Propietat de l'arxiu: CYPE INGENIEROS, S.A.
- Format: FIEBDC-3/2002
- Divisa: EUR
- Costos indirectes: 3.00 %
- IVA: 21.00 %

## I Instal·lacions

### IE Elèctriques

#### IEA Sistemes d'alimentació

**IEA010** U Sistema d'alimentació ininterrompuda (SAI).
Sistema d'alimentació ininterrompuda Off-Line, de 0,6 kVA de potència, per a alimentació monofàsica, compost per rectificador de corrent i carregador de bateria, bateria, inversor estàtic electrònic, supervisor de xarxa i commutador. Inclús accessoris necessaris per la seva correcta instal·lació.
Inclou: Muntatge i fixació. Connexionat i posta en marxa.
Criteri d'amidament de projecte: Nombre d'unitats previstes, segons documentació gràfica de Projecte.
Criteri de mesura d'obra: Es mesurarà el nombre d'unitats realment executades segons especificacions de Projecte.

| Codi | Ut | Descripció | Rendiment | Preu | Import |
|---|---|---|---|---|---|
| mt35sai010bb | U | Sistema d'alimentació ininterrompuda Off-Line, de 0,6 kVA de potència, per a alimentació monofàsica, compost per rectificador de corrent i carregador de bateria, bateria, inversor estàtic electrònic, supervisor de xarxa i commutador. (material) | 1.000 | 295.85 | 295.85 |
| mo003 | h | Oficial 1ª electricista. (mà d'obra) | 1.199 | 29.34 | 35.18 |
| mo102 | h | Ajudant electricista. (mà d'obra) | 1.199 | 25.25 | 30.27 |
| % | % | Costos directes complementaris | 2 % | 361.30 | 7.23 |
|  |  | Costos directes |  |  | 368.53 |
