# Engegador estrella-triangle

- Propietat de l'arxiu: CYPE INGENIEROS, S.A.
- Format: FIEBDC-3/2002
- Divisa: EUR
- Costos indirectes: 3.00 %
- IVA: 21.00 %

## I Instal·lacions

### IE Elèctriques

#### IEX Aparellatge

**IEX220** U Engegador estrella-triangle.
Engegador estrella-triangle, per a motor de 7,5 kW, d'intensitat nominal 15,5 A i tensió de bobina 110 V, format per temporitzador pneumàtic, amb retard a la connexió entre 0,1 i 30 s i contactes 1NO+1NT, contactor de línia, contactor de triangle, contactor d'estrella, i relé tèrmic, ajustat a una intensitat de 9 A. Totalment muntat, connexionat i provat.
Inclou: Muntatge i connexionat de l'element.
Criteri d'amidament de projecte: Nombre d'unitats previstes, segons documentació gràfica de Projecte.
Criteri de mesura d'obra: Es mesurarà el nombre d'unitats realment executades segons especificacions de Projecte.

| Codi | Ut | Descripció | Rendiment | Preu | Import |
|---|---|---|---|---|---|
| mt35amc170aaa1 | U | Engegador estrella-triangle, per a motor de 7,5 kW, d'intensitat nominal 15,5 A i tensió de bobina 110 V, format per temporitzador pneumàtic, amb retard a la connexió entre 0,1 i 30 s i contactes 1NO+1NT, contactor de línia, contactor de triangle, contactor d'estrella, i relé tèrmic, ajustat a una intensitat de 9 A. (material) | 1.000 | 195.10 | 195.10 |
| mo003 | h | Oficial 1ª electricista. (mà d'obra) | 0.599 | 29.34 | 17.57 |
| % | % | Costos directes complementaris | 2 % | 212.67 | 4.25 |
|  |  | Costos directes |  |  | 216.92 |
