# Canonada de polietilè resistent a la temperatura (PE-RT) amb barrera d'oxigen, "TERMOCONCEPT"

- Propietat de l'arxiu: CYPE INGENIEROS, S.A.
- Format: FIEBDC-3/2002
- Divisa: EUR
- Costos indirectes: 3.00 %
- IVA: 21.00 %

## I Instal·lacions

### IH Canonades per a fluids

#### IHE Canonades de polietilè

**IHE221** m Canonada de polietilè resistent a la temperatura (PE-RT) amb barrera d'oxigen, "TERMOCONCEPT".
Canonada formada per tub de polietilè resistent a la temperatura (PE-RT), amb barrera d'oxigen (EVOH), amb capa de protecció de la barrera d'oxigen enfront de la soldadura, de 25 mm de diàmetre exterior i 2,3 mm de gruix, model FUSIOPER-6-EVOHFASER "TERMOCONCEPT". Instal·lació en superfície. Inclús material auxiliar para muntatge i subjecció a l'obra, accessoris i peces especials.
Inclou: Replanteig. Col·locació i fixació de tubs, accessoris i peces especials. Realització de proves de servei.
Criteri d'amidament de projecte: Longitud mesurada segons documentació gràfica de Projecte.
Criteri de mesura d'obra: Es mesurarà la longitud realment executada segons especificacions de Projecte.

| Codi | Ut | Descripció | Rendiment | Preu | Import |
|---|---|---|---|---|---|
| mt37tmc410r | m | Material auxiliar per a muntatge i subjecció a l'obra de les canonades de polietilè resistent a la temperatura (PE-RT) amb barrera d'oxigen (EVOH), model FUSIOPER-6-EVOHFASER "TERMOCONCEPT", de 25 mm de diàmetre exterior. (material) | 1.000 | 0.16 | 0.16 |
| mt37tmc010rg | m | Tub de polietilè resistent a la temperatura (PE-RT), amb barrera d'oxigen (EVOH), amb capa de protecció de la barrera d'oxigen enfront de la soldadura, de 25 mm de diàmetre exterior i 2,3 mm de gruix, model FUSIOPER-6-EVOHFASER "TERMOCONCEPT", segons UNE-EN ISO 22391-2, amb el preu incrementat el 30% en concepte d'accessoris i peces especials. (material) | 1.000 | 4.24 | 4.24 |
| op00ato010 |  | Tornavís. | 1.000 | 0.00 | 0.00 |
| op00mar010 |  | Martell. | 1.000 | 0.00 | 0.00 |
| op00tal010 |  | Trepant. | 1.000 | 0.00 | 0.00 |
| mo008 | h | Oficial 1ª lampista. (mà d'obra) | 0.060 | 29.34 | 1.76 |
| mo107 | h | Ajudant lampista. (mà d'obra) | 0.060 | 25.25 | 1.52 |
| % | % | Costos directes complementaris | 2 % | 7.68 | 0.15 |
|  |  | Costos directes |  |  | 7.83 |
