# Canonada de polietilè (PE), per a gas

- Propietat de l'arxiu: CYPE INGENIEROS, S.A.
- Format: FIEBDC-3/2002
- Divisa: EUR
- Costos indirectes: 3.00 %
- IVA: 21.00 %

## I Instal·lacions

### IH Canonades per a fluids

#### IHE Canonades de polietilè

**IHE510** m Canonada de polietilè (PE), per a gas.
Canonada formada per tub de polietilè d'alta densitat PE100, SDR11, de 20 mm de diàmetre exterior. Instal·lació soterrada. Inclús accessoris i peces especials.
Criteri de valoració econòmica: El preu no inclou l'excavació ni el reblert de la rasa.
Inclou: Replanteig. Col·locació de tubs, accessoris i peces especials. Realització de proves de servei.
Criteri d'amidament de projecte: Longitud mesurada segons documentació gràfica de Projecte.
Criteri de mesura d'obra: Es mesurarà la longitud realment executada segons especificacions de Projecte.

| Codi | Ut | Descripció | Rendiment | Preu | Import |
|---|---|---|---|---|---|
| mt43tpo010ad | m | Tub de polietilè d'alta densitat PE100, SDR11, de 20 mm de diàmetre exterior, segons UNE-EN 1555, subministrat en rotllos, amb el preu incrementat el 15% en concepte d'accessoris i peces especials, per a instal·lacions receptores de gas. (material) | 1.000 | 1.54 | 1.54 |
| mo010 | h | Oficial 1ª instal·lador de gas. (mà d'obra) | 0.060 | 29.34 | 1.76 |
| mo109 | h | Ajudant instal·lador de gas. (mà d'obra) | 0.060 | 25.25 | 1.52 |
| % | % | Costos directes complementaris | 2 % | 4.82 | 0.10 |
|  |  | Costos directes |  |  | 4.92 |
