# Franja tallafocs de plaques de silicat càlcic, en el trobament entre el forjat i el mur cortina. Sistema "PROMAT"

- Propietat de l'arxiu: CYPE INGENIEROS, S.A.
- Format: FIEBDC-3/2002
- Divisa: EUR
- Costos indirectes: 3.00 %
- IVA: 21.00 %

## I Instal·lacions

### IO Contra incendis

#### IOF Protecció passiva contra incendis: franges tallafocs

**IOF042** m² Franja tallafocs de plaques de silicat càlcic, en el trobament entre el forjat i el mur cortina. Sistema "PROMAT".
Franja tallafocs discontínua superior, en el trobament entre el forjat i el mur cortina, amb una resistència al foc EI 90, segons UNE-EN 1364-1, composta per plaques de silicat càlcic Promatect-LS "PROMAT", de 1200x2500 mm i 45 mm de gruix, amb les vores quadrades, fixades al forjat, amb estructura suport, composta de: perfils en L d'acer galvanitzat, tacs i cargols. Inclús plaques per al reforç dels junts i massilla intumescent Promaseal-A "PROMAT", per al segellat de la trobada entre la placa vertical i el forjat.
Inclou: Replanteig. Preparació i tall de les plaques. Presentació dels escaires i platines. Col·locació de les plaques. Ajust i fixació dels escaires i platines. Unió de les plaques, amb cargols. Tractament de junts.
Criteri d'amidament de projecte: Superfície mesurada segons documentació gràfica de Projecte.
Criteri de mesura d'obra: Es mesurarà la superfície realment executada segons especificacions de Projecte.

| Codi | Ut | Descripció | Rendiment | Preu | Import |
|---|---|---|---|---|---|
| mt41php080b | U | Repercussió, per m², d' estructura suport per a franja tallafocs discontínua, composta de: perfils en L d'acer galvanitzat, tacs i cargols. (material) | 1.000 | 8.24 | 8.24 |
| mt41php030a | U | Cartutx de 310 ml de massilla intumescent monocomponent, a base de resines acríliques, amb propietats ignífugues, Promaseal-A "PROMAT", color blanc, Euroclasse D-s2, d0 de reacció al foc, segons UNE-EN 13501-1, apta per a ser pintada, classe Y1, segons EOTA TR024. (material) | 0.100 | 7.13 | 0.71 |
| mt12plo040c | m² | Placa de silicat càlcic Promatect-LS "PROMAT", de 1200x2500 mm i 45 mm de gruix, amb les vores quadrades, Euroclasse A1 de reacció al foc, segons UNE-EN 13501-1. (material) | 1.100 | 63.70 | 70.07 |
| mo011 | h | Oficial 1ª muntador. (mà d'obra) | 0.917 | 29.34 | 26.90 |
| mo080 | h | Ajudant muntador. (mà d'obra) | 0.917 | 25.28 | 23.18 |
| % | % | Costos directes complementaris | 2 % | 129.10 | 2.58 |
|  |  | Costos directes |  |  | 131.68 |
