# Segellat de pas de cables de mitjanes dimensions, amb pintura intumescent i panell de llana mineral

- Propietat de l'arxiu: CYPE INGENIEROS, S.A.
- Format: FIEBDC-3/2002
- Divisa: EUR
- Costos indirectes: 3.00 %
- IVA: 21.00 %

## I Instal·lacions

### IO Contra incendis

#### IOJ Protecció passiva contra incendis: instal·lacions

**IOJ060** U Segellat de pas de cables de mitjanes dimensions, amb pintura intumescent i panell de llana mineral.
Segellat de pas de cables amb aïllament, de diàmetre exterior menor o igual de 80 mm, a través d'una obertura de 100 cm², en mur de 15 cm d'espessor, per a protecció passiva contra incendis i garantir la resistència al foc EI 90, amb dos panells rígids de llana mineral, segons UNE-EN 13162, de 50 mm d'espessor, revestits per la seva cara exterior amb una capa de 0,7 mm d'espessor de pintura intumescent, color blanc i una altra capa del mateix material, de 0,7 mm d'espessor aplicada sobre cables i canalitzacions de cables, en una longitud de 150 mm, i segellat de juntes amb segellador acrílic amb propietats ignífugues, color blanc.
Inclou: Neteja i preparació del parament. Tall i ajust dels panells. Aplicació de la pintura sobre els cantells dels panells. Col·locació dels panells. Aplicació del segellador. Aplicació de la pintura sobre la cara exterior de cada panell, sobre els cables i les canalitzacions de cables. Allisat amb espàtula. Neteja final.
Criteri d'amidament de projecte: Nombre d'unitats previstes, segons documentació gràfica de Projecte.
Criteri de mesura d'obra: Es mesurarà el nombre d'unitats realment executades segons especificacions de Projecte.

| Codi | Ut | Descripció | Rendiment | Preu | Import |
|---|---|---|---|---|---|
| mt27pwh010a | kg | Pintura intumescent, color blanc, per a segellat de penetracions. (material) | 0.023 | 5.50 | 0.13 |
| mt16lra010c | m² | Panell rígid de llana mineral, segons UNE-EN 13162, no revestit, de 50 mm d'espessor, resistència tèrmica 1,4 m²K/W, conductivitat tèrmica 0,035 W/(mK), Euroclasse A1 de reacció al foc segons UNE-EN 13501-1, capacitat d'absorció d'aigua a curt termini <=1 kg/m² i factor de resistència a la difusió del vapor d'aigua 1. (material) | 0.020 | 16.97 | 0.34 |
| mt41phi010a | U | Cartutx de 310 ml de segellador acrílic amb propietats ignífugues, color blanc, per a segellat de junts i obertures lineals. (material) | 0.323 | 12.42 | 4.01 |
| mo113 | h | Peó ordinari construcció. (mà d'obra) | 0.073 | 23.81 | 1.74 |
| % | % | Costos directes complementaris | 2 % | 6.22 | 0.12 |
|  |  | Costos directes |  |  | 6.34 |
