# Segellat de pas de canonada metàl·lica amb aïllament, amb bena intumescent

- Propietat de l'arxiu: CYPE INGENIEROS, S.A.
- Format: FIEBDC-3/2002
- Divisa: EUR
- Costos indirectes: 3.00 %
- IVA: 21.00 %

## I Instal·lacions

### IO Contra incendis

#### IOJ Protecció passiva contra incendis: instal·lacions

**IOJ100** U Segellat de pas de canonada metàl·lica amb aïllament, amb bena intumescent.
Segellat de pas de canonada d'acer, de diàmetre nominal exterior comprès entre 88,9 i 159 mm, i d'entre 2 i 14,2 mm d'espessor, amb aïllament d'entre 40 i 80 mm d'espessor, en mur de 15 cm d'espessor, per a protecció passiva contra incendis i garantir la resistència al foc EI 90, format per dues capes de bena intumescent amb marca de col·locació, amb propietats ignífugues, de 125x2 mm, per ambdues cares i segellador acrílic amb propietats ignífugues, color blanc com a material de reomplert.
Criteri de valoració econòmica: El preu no inclou l'aïllament de la canonada.
Inclou: Neteja i preparació del parament. Inserció del material de reomplert. Col·locació de la bena al voltant del tub. Inserció de la bena en l'obertura. Segellat del junt. Neteja final.
Criteri d'amidament de projecte: Nombre d'unitats previstes, segons documentació gràfica de Projecte.
Criteri de mesura d'obra: Es mesurarà el nombre d'unitats realment executades segons especificacions de Projecte.

| Codi | Ut | Descripció | Rendiment | Preu | Import |
|---|---|---|---|---|---|
| mt41phi010a | U | Cartutx de 310 ml de segellador acrílic amb propietats ignífugues, color blanc, per a segellat de junts i obertures lineals. (material) | 21.890 | 12.42 | 271.87 |
| mt41phi120a | U | Bena intumescent amb marca de col·locació, amb propietats ignífugues, de 125x2 mm, subministrada en rotllos de 10 m de longitud. (material) | 0.442 | 365.69 | 161.63 |
| mo113 | h | Peó ordinari construcció. (mà d'obra) | 0.480 | 23.81 | 11.43 |
| % | % | Costos directes complementaris | 2 % | 444.93 | 8.90 |
|  |  | Costos directes |  |  | 453.83 |
