# Protecció passiva contra incendis de conducte metàl·lic de ventilació, amb plaques de guix laminat. Sistema "KNAUF"

- Propietat de l'arxiu: CYPE INGENIEROS, S.A.
- Format: FIEBDC-3/2002
- Divisa: EUR
- Costos indirectes: 3.00 %
- IVA: 21.00 %

## I Instal·lacions

### IO Contra incendis

#### IOJ Protecció passiva contra incendis: instal·lacions

**IOJ213** m² Protecció passiva contra incendis de conducte metàl·lic de ventilació, amb plaques de guix laminat. Sistema "KNAUF".
Sistema de protecció passiva contra incendis de conducte metàl·lic horitzontal de ventilació, protegit en les seves 4 cares, per a garantir una resistència al foc interior de 120 minuts i una resistència al foc exterior de 180 minuts, sistema K271.es "KNAUF", mitjançant recobriment amb plaques de guix laminat Fireboard GM-F, fixades amb grapes. Inclús estructura suport, elements de fixació, pasta i cinta per al tractament de junts.
Inclou: Replanteig. Marcat, muntatge i posterior ancoratge de l'estructura suport. Tall i ajust de les plaques. Muntatge i fixació de les plaques, formant el recobriment del conducte. Tractament de junts.
Criteri d'amidament de projecte: Superfície mesurada segons documentació gràfica de Projecte.
Criteri de mesura d'obra: Es mesurarà la superfície realment executada segons especificacions de Projecte.

| Codi | Ut | Descripció | Rendiment | Preu | Import |
|---|---|---|---|---|---|
| mt41www050b | U | Repercussió, per m², d' estructura suport per a conductes de ventilació realitzats amb plaques, composta de: varetes roscades, perfils angulars, tacs, rosques i volanderes. (material) | 1.000 | 9.27 | 9.27 |
| mt12pmk010c | m² | Placa de guix laminat reforçada amb teixit de fibra UNE-EN 15283-1 GM-F / 1200 / 2600 / 25 / amb les vores longitudinals quadrades, especial Fireboard GM-F "KNAUF" amb ànima de guix i cares revestides amb una làmina de fibra de vidre; Euroclasse A1 de reacció al foc, segons UNE-EN 13501-1. (material) | 2.255 | 22.62 | 51.01 |
| mt12psg115a | U | Grapa per a fixació de plaques, segons DIN 18182. (material) | 12.000 | 0.21 | 2.52 |
| mt12pmk012a | kg | Pasta de segellament Fireboard Spachtel "KNAUF", d'enduriment normal (45 minuts), rang de temperatura de treball de 10 a 35°C, Euroclasse A1 de reacció al foc, segons UNE-EN 13501-1, per a aplicació manual amb cinta de segellament, segons UNE-EN 13963. (material) | 0.100 | 0.77 | 0.08 |
| mt12pmk013 | m | Cinta de segellament Fireboard "KNAUF". (material) | 0.400 | 0.05 | 0.02 |
| mo053 | h | Oficial 1ª muntador de prefabricats interiors. (mà d'obra) | 0.875 | 29.34 | 25.67 |
| mo100 | h | Ajudant muntador de prefabricats interiors. (mà d'obra) | 0.875 | 25.28 | 22.12 |
| % | % | Costos directes complementaris | 2 % | 110.69 | 2.21 |
|  |  | Costos directes |  |  | 112.90 |
