# Senyalització de equips contra incendis

- Propietat de l'arxiu: CYPE INGENIEROS, S.A.
- Format: FIEBDC-3/2002
- Divisa: EUR
- Costos indirectes: 3.00 %
- IVA: 21.00 %

## I Instal·lacions

### IO Contra incendis

#### IOS Senyalització

**IOS010** U Senyalització de equips contra incendis.
Placa de senyalització de equips contra incendis, de PVC fotoluminiscent, amb categoria de fotoluminiscència A segons UNE 23035-4, de 594x841 mm. Inclús elements de fixació.
Inclou: Replanteig. Fixació al parament.
Criteri d'amidament de projecte: Nombre d'unitats previstes, segons documentació gràfica de Projecte.
Criteri de mesura d'obra: Es mesurarà el nombre d'unitats realment executades segons especificacions de Projecte.

| Codi | Ut | Descripció | Rendiment | Preu | Import |
|---|---|---|---|---|---|
| mt41sny010gh | U | Placa de senyalització de equips contra incendis, de PVC fotoluminiscent, amb categoria de fotoluminiscència A segons UNE 23035-4, de 594x841 mm, segons UNE 23033-1. Inclús elements de fixació. (material) | 1.000 | 38.87 | 38.87 |
| mo113 | h | Peó ordinari construcció. (mà d'obra) | 0.360 | 23.81 | 8.57 |
| % | % | Costos directes complementaris | 2 % | 47.44 | 0.95 |
|  |  | Costos directes |  |  | 48.39 |
