# Segellat de junt de construcció, amb massilla intumescent. Sistema "PROMAT"

- Propietat de l'arxiu: CYPE INGENIEROS, S.A.
- Format: FIEBDC-3/2002
- Divisa: EUR
- Costos indirectes: 3.00 %
- IVA: 21.00 %

## I Instal·lacions

### IO Contra incendis

#### IOU Protecció passiva contra incendis: junts

**IOU032** m Segellat de junt de construcció, amb massilla intumescent. Sistema "PROMAT".
Segellat de junt de construcció, vertical, en mur, amb una amplada mitjana de junt de 10 mm, per a protecció passiva contra incendis i garantir la resistència al foc EI 120, segons UNE-EN 1366-4, amb panell rígid de llana mineral, segons UNE-EN 13162, de 50 mm d'espessor com a material de reomplert, recobert per ambdues cares amb una capa de 10 mm d'espessor de massilla intumescent monocomponent, a base de resines acríliques, amb propietats ignífugues, Promaseal-A "PROMAT", color blanc, Euroclasse D-s2, d0 de reacció al foc, segons UNE-EN 13501-1, apta per a ser pintada.
Inclou: Neteja i preparació de la junta. Inserció del material de reomplert. Aplicació de la massilla intumescent. Allisat amb espàtula. Neteja final.
Criteri d'amidament de projecte: Longitud mesurada segons documentació gràfica de Projecte.
Criteri de mesura d'obra: Es mesurarà la longitud realment executada segons especificacions de Projecte.

| Codi | Ut | Descripció | Rendiment | Preu | Import |
|---|---|---|---|---|---|
| mt16lra010c | m² | Panell rígid de llana mineral, segons UNE-EN 13162, no revestit, de 50 mm d'espessor, resistència tèrmica 1,4 m²K/W, conductivitat tèrmica 0,035 W/(mK), Euroclasse A1 de reacció al foc segons UNE-EN 13501-1, capacitat d'absorció d'aigua a curt termini <=1 kg/m² i factor de resistència a la difusió del vapor d'aigua 1. (material) | 0.052 | 16.97 | 0.88 |
| mt41php030a | U | Cartutx de 310 ml de massilla intumescent monocomponent, a base de resines acríliques, amb propietats ignífugues, Promaseal-A "PROMAT", color blanc, Euroclasse D-s2, d0 de reacció al foc, segons UNE-EN 13501-1, apta per a ser pintada, classe Y1, segons EOTA TR024. (material) | 0.645 | 7.13 | 4.60 |
| mo020 | h | Oficial 1ª construcció. (mà d'obra) | 0.192 | 28.42 | 5.46 |
| mo113 | h | Peó ordinari construcció. (mà d'obra) | 0.192 | 23.81 | 4.57 |
| % | % | Costos directes complementaris | 2 % | 15.51 | 0.31 |
|  |  | Costos directes |  |  | 15.82 |
