# Elevador vertical

- Propietat de l'arxiu: CYPE INGENIEROS, S.A.
- Format: FIEBDC-3/2002
- Divisa: EUR
- Costos indirectes: 3.00 %
- IVA: 21.00 %

## I Instal·lacions

### IT Transport

#### ITS Salvaescales

**ITS020** U Elevador vertical.
Subministrament i instal·lació completa d'elevador vertical de 850x1650 mm, ús interior, per salvar desnivells d'altura màxima 1 m, amb una capacitat màxima de càrrega de 265 kg, una velocitat de 0,1 m/s i una potència de 1 kW a 230 V i 50 Hz, amb unitat de control, terra de la plataforma antilliscant, vora perimetral de seguretat, rampa d'accés automàtica. Inclús botoneres, guies d'acer i fixacions a parament o terra mitjançant pals de subjecció, polsador d'emergència i clau de seguretat en l'elevador, quadre elèctric i dobles circuits elèctrics de protecció, limitadors de velocitat, fre motor electromagnètic i altres dispositius de seguretat segons normativa vigent. Totalment muntat, connexionat i provat.
Inclou: Preparació de la zona de treball. Col·locació de les guies i fixacions. Muntatge de l'elevador sobre les guies. Connexionat amb la xarxa elèctrica. Col·locació i connexió de les botoneres i dels sistemes de seguretat.
Criteri d'amidament de projecte: Nombre d'unitats previstes, segons documentació gràfica de Projecte.
Criteri de mesura d'obra: Es mesurarà el nombre d'unitats realment executades segons especificacions de Projecte.

| Codi | Ut | Descripció | Rendiment | Preu | Import |
|---|---|---|---|---|---|
| mt39ses100n | U | Elevador vertical de 850x1650 mm, ús interior, per salvar desnivells d'altura màxima 1 m, amb una capacitat màxima de càrrega de 265 kg, una velocitat de 0,1 m/s i una potència de 1 kW a 230 V i 50 Hz, amb unitat de control, terra de la plataforma antilliscant, vora perimetral de seguretat, rampa d'accés automàtica. Inclús botoneres, guies d'acer i fixacions a parament o terra mitjançant pals de subjecció, polsador d'emergència i clau de seguretat en l'elevador, quadre elèctric i dobles circuits elèctrics de protecció, limitadors de velocitat, fre motor electromagnètic i altres dispositius de seguretat segons normativa vigent. (material) | 1.000 | 9324.00 | 9324.00 |
| mo016 | h | Oficial 1ª instal·lador d'aparells elevadors. (mà d'obra) | 10.790 | 29.34 | 316.58 |
| mo085 | h | Ajudant instal·lador d'aparells elevadors. (mà d'obra) | 10.790 | 25.25 | 272.45 |
| % | % | Costos directes complementaris | 2 % | 9913.03 | 198.26 |
|  |  | Costos directes |  |  | 10111.29 |
