# Conducte de ventilació de peces prefabricades de formigó

- Propietat de l'arxiu: CYPE INGENIEROS, S.A.
- Format: FIEBDC-3/2002
- Divisa: EUR
- Costos indirectes: 3.00 %
- IVA: 21.00 %

## I Instal·lacions

### IV Ventilació

#### IVV Conductes d'admissió i extracció per a ventilació

**IVV010** m Conducte de ventilació de peces prefabricades de formigó.
Execució de conducte de ventilació, format per peces simples de formigó, de 24x36x30 cm, rebudes amb morter de ciment, industrial, M-5. Fins i tot peces de registre, de desviació i especials.
Inclou: Replanteig. Col·locació i aplomat de mires de referència. Col·locació de les peces, rebudes amb morter. Repàs de juntes.
Criteri d'amidament de projecte: Longitud mesurada des de l'arrencada del conducte fins la part inferior de l'aspirador, segons documentació gràfica de Projecte.
Criteri de mesura d'obra: Es mesurarà des de l'arrencada del conducte fins la part inferior de l'aspirador, la longitud realment executada segons especificacions de Projecte.

| Codi | Ut | Descripció | Rendiment | Preu | Import |
|---|---|---|---|---|---|
| mt08aaa010a | m³ | Aigua. (material) | 0.006 | 1.50 | 0.01 |
| mt09mif010ca | t | Morter industrial per a obra de paleta, de ciment, color gris, categoria M-5 (resistència a compressió 5 N/mm²), subministrat en sacs, segons UNE-EN 998-2. (material) | 0.019 | 53.48 | 1.02 |
| mt20chp010e | U | Peça simple de formigó, de 24x36x30 cm, per conducte de ventilació, segons UNE-EN 1858. (material) | 3.667 | 1.21 | 4.44 |
| mo020 | h | Oficial 1ª construcció. (mà d'obra) | 0.240 | 28.42 | 6.82 |
| mo113 | h | Peó ordinari construcció. (mà d'obra) | 0.300 | 23.81 | 7.14 |
| % | % | Costos directes complementaris | 2 % | 19.43 | 0.39 |
|  |  | Costos directes |  |  | 19.82 |
