# Impermeabilització de dutxa d'obra amb bonera, sistema "SB SYSTEMS"

- Propietat de l'arxiu: CYPE INGENIEROS, S.A.
- Format: FIEBDC-3/2002
- Divisa: EUR
- Costos indirectes: 3.00 %
- IVA: 21.00 %

## N Aïllaments e impermeabilitzacions

### NI Impermeabilitzacions

#### NIH Locals humits

**NIH150** U Impermeabilització de dutxa d'obra amb bonera, sistema "SB SYSTEMS".
Impermeabilització de paraments verticals i horitzontals de dutxa d'obra amb bonera, sistema ShowerPoint "SB SYSTEMS", composta per kit codi de comanda RB30010, ShowerPoint 2 m x 1,5 m, format per làmina impermeabilitzant flexible de polietilè amb ambdues cares revestides de fibres de polipropilè no teixides, SB Lámina, de 0,52 mm d'espessor i 330 g/m², de 1500x2000 mm, amb unió termosegellada a la bonera sifònica, convertible en no sifònica, de PVC amb marc d'acer inoxidable AISI 304, de 50 mm d'altura, sortida vertical o horitzontal de 40 i 50 mm de diàmetre, amb reixeta circular amb perforacions circulars, d'acer inoxidable AISI 304, ShowerPoint, de 110x110x0,8 mm, acabat setinat, i làmina impermeabilitzant flexible de polietilè amb ambdues cares revestides de fibres de polipropilè no teixides, codi de comanda RD00005, SB Lámina, de 0,52 mm d'espessor i 330 g/m², subministrada en rotllos de 5 m de longitud i 1 m d'amplada, fixada al suport amb adhesiu cimentós millorat C2 E. Inclús complements de reforç en tractament de punts singulars amb banda de reforç, codi de comanda RF00005 i morter cimentós impermeabilitzant flexible bicomponent, de color gris.
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt15sbs100qc | U | Kit codi de comanda RB30010, ShowerPoint 2 m x 1,5 m "SB SYSTEMS", format per làmina impermeabilitzant flexible de polietilè amb ambdues cares revestides de fibres de polipropilè no teixides, SB Lámina, de 0,52 mm d'espessor i 330 g/m², de 1500x2000 mm, amb unió termosegellada a la bonera sifònica, convertible en no sifònica, de PVC amb marc d'acer inoxidable AISI 304, de 50 mm d'altura, per a sortida vertical o horitzontal de 40 i 50 mm de diàmetre, amb reixeta circular amb perforacions circulars, d'acer inoxidable AISI 304, ShowerPoint, de 110x110x0,8 mm, acabat setinat, per a impermeabilització i desguàs de dutxa d'obra. (material) | 1.000 | 56.00 | 56.00 |
| mt09mcr250a | kg | Adhesiu cimentós millorat, C2 E, amb temps obert ampliat, segons UNE-EN 12004, per a la fixació de geomembranes, compost per ciments especials, àrids seleccionats i resines sintètiques. (material) | 17.000 | 0.70 | 11.90 |
| mt15sbs010a | m² | Làmina impermeabilitzant flexible de polietilè amb ambdues cares revestides de fibres de polipropilè no teixides, codi de comanda RD00005, SB Lámina "SB SYSTEMS", de 0,52 mm d'espessor i 330 g/m², subministrada en rotllos de 5 m de longitud i 1 m d'amplada, segons UNE-EN 13956. (material) | 5.350 | 8.80 | 47.08 |
| mt09bmr220a | kg | Morter cimentós impermeabilitzant flexible bicomponent, de color gris, amb resistència als sulfats, a les gelades i a la intempèrie i apte per estar en contacte amb aigua potable, segons UNE-EN 1504-2, Euroclasse F de reacció al foc, segons UNE-EN 13501-1, per a aplicar en interiors i exteriors. (material) | 1.650 | 0.81 | 1.34 |
| mt15sbs050a | m | Banda de reforç per a làmina impermeabilitzant flexible de polietilè amb ambdues cares revestides de fibres de polipropilè no teixides, codi de comanda RF00005, "SB SYSTEMS", de 150 mm d'amplada, subministrada en rotllos de 30 m de longitud. (material) | 1.000 | 2.25 | 2.25 |
| mo029 | h | Oficial 1ª aplicador de làmines impermeabilitzants. (mà d'obra) | 1.738 | 28.42 | 49.39 |
| mo067 | h | Ajudant aplicador de làmines impermeabilitzants. (mà d'obra) | 1.738 | 25.28 | 43.94 |
| % | % | Costos directes complementaris | 2 % | 211.90 | 4.24 |
|  |  | Costos directes |  |  | 216.14 |
