# Sistema Integral "ONDULINE" d'impermeabilització i aïllament tèrmic per l'exterior de cobertura inclinada

- Propietat de l'arxiu: CYPE INGENIEROS, S.A.
- Format: FIEBDC-3/2002
- Divisa: EUR
- Costos indirectes: 3.00 %
- IVA: 21.00 %

## Q Cobertes

### QT Inclinades

#### QTX Sistemes de terrats

**QTX130** m² Sistema Integral "ONDULINE" d'impermeabilització i aïllament tèrmic per l'exterior de cobertura inclinada.
Sistema Integral "ONDULINE" d'impermeabilització i aïllament tèrmic per l'exterior de cobertura inclinada, sobre suport discontinu de fusta, compost per: AÏLLAMENT TÈRMIC: plafó sandvitx encadellat, Ondutherm H16+A40+FAN13 "ONDULINE", compost de: cara exterior de tauler d'aglomerat hidròfug de 16 mm d'espessor, nucli aïllant d'escuma de poliestirè extrusor de 40 mm d'espessor i cara interior de fris d'avet natural, de 13 mm d'espessor, de 2500x600 mm, fixat al suport mitjançant claus, Espiral "ONDULINE"; IMPERMEABILITZACIÓ: placa sota teula, asfàltica DRS, BT-200 "ONDULINE", fixada al suport amb claus, Espiral "ONDULINE"; COBERTURA: teules ceràmiques corbes, acabat amb engalba color vermell, 40,8x15x11,6 cm, fixades amb escuma de poliuretà, Ondufoam "ONDULINE" i ganxos "ONDULINE". Inclús peça d'acabat de fusta per al tancament i protecció dels panells en ràfecs i laterals, massilla de poliuretà, Onduflex 300 (300 cm³) "ONDULINE", per a segellat de junts entre panells i làmina autoadhesiva autoprotegida Ondufilm "ONDULINE", per al segellat de junts entre panells i entre panells i trobades.
Criteri de valoració econòmica: El preu no inclou la superfície suport ni els punts singulars i les peces especials de la cobertura.
Inclou: Neteja de la superfície suport. Replanteig i tall dels panells. Col·locació i fixació del panell sandvitx. Col·locació i fixació de la placa sota teula. Segellat de junts. Fixació de les teules amb escuma.
Criteri d'amidament de projecte: Superfície de l'aiguavés mesurada en veritable magnitud, segons documentació gràfica de Projecte.
Criteri de mesura d'obra: Es mesurarà, en veritable magnitud, la superfície realment executada segons especificacions de Projecte.

| Codi | Ut | Descripció | Rendiment | Preu | Import |
|---|---|---|---|---|---|
| mt13pso010caa | m² | Plafó sandvitx encadellat, Ondutherm H16+A40+FAN13 "ONDULINE", compost de: cara exterior de tauler d'aglomerat hidròfug de 16 mm d'espessor, nucli aïllant d'escuma de poliestirè extrusor de 40 mm d'espessor i cara interior de fris d'avet natural, de 13 mm d'espessor, de 2500x600 mm. (material) | 1.050 | 53.53 | 56.21 |
| mt13lpo034c | U | Clau, Espiral "ONDULINE", amb volandera. (material) | 9.000 | 0.09 | 0.81 |
| mt13bto025a | U | Massilla de poliuretà, Onduflex 300 (300 cm³) "ONDULINE", per a segellat de junts entre panells. (material) | 0.250 | 6.73 | 1.68 |
| mt13bto020b | m | Làmina autoadhesiva autoprotegida Ondufilm "ONDULINE", per al segellat de junts. (material) | 1.000 | 4.15 | 4.15 |
| mt13bto010te | m² | Placa sota teula, asfàltica DRS (doble capa protectora de resina i cavalcament de seguretat), BT-200 "ONDULINE", armada amb fibres minerals i vegetals més resina, de 2000 mm de longitud, 1050 mm d'amplada i 2,4 mm de gruix, segons UNE-EN 534. (material) | 1.250 | 7.91 | 9.89 |
| mt13tac050a | U | Teula ceràmica corba, acabat amb engalba color vermell, 40,8x15x11,6 cm, segons UNE-EN 1304. (material) | 36.600 | 0.88 | 32.21 |
| mt13bto040 | U | Ganxo "ONDULINE", per subjecció de teules a placa sota teula. (material) | 8.000 | 0.27 | 2.16 |
| mt13bto035a | U | Aerosol de 750 cm³ d'escuma de poliuretà monocomponent, Ondufoam "ONDULINE". (material) | 0.250 | 6.85 | 1.71 |
| mt13pso020a | m | Peça d'acabat de fusta per al tancament i protecció dels panells en ràfecs i laterals. (material) | 0.450 | 9.01 | 4.05 |
| mo011 | h | Oficial 1ª muntador. (mà d'obra) | 0.839 | 29.34 | 24.62 |
| mo080 | h | Ajudant muntador. (mà d'obra) | 0.839 | 25.28 | 21.21 |
| % | % | Costos directes complementaris | 2 % | 158.70 | 3.17 |
|  |  | Costos directes |  |  | 161.87 |
