# Lavabo mural, d'acer inoxidable

- Propietat de l'arxiu: CYPE INGENIEROS, S.A.
- Format: FIEBDC-3/2002
- Divisa: EUR
- Costos indirectes: 3.00 %
- IVA: 21.00 %

## S Senyalització i equipament

### SA Aparells sanitaris

#### SAL Lavabos

**SAL031** U Lavabo mural, d'acer inoxidable.
Lavabo mural, d'acer inoxidable AISI 304, amb acabat setinat, de 380x450 mm, de 1 cubeta de 145 mm d'altura i 320 mm de diàmetre, amb vàlvula de desguàs de 1/4" i 32 mm de diàmetre, equipat amb aixeteria temporitzada, mescladora, de repisa, per a lavabo, acabat cromat, airejador, amb temps de flux de 10, limitador de cabal a 6 l/min. Inclús joc de fixació i silicona per a segellat de junts.
Criteri de valoració econòmica: El preu no inclou el desguàs.
Inclou: Replanteig. Col·locació i fixació de l'aparell. Muntatge de l'aixeteria. Connexió a les xarxes d'aigua freda i calenta. Comprovació del seu correcte funcionament. Segellat de junts.
Criteri d'amidament de projecte: Nombre d'unitats previstes, segons documentació gràfica de Projecte.
Criteri de mesura d'obra: Es mesurarà el nombre d'unitats realment col·locades segons especificacions de Projecte.

| Codi | Ut | Descripció | Rendiment | Preu | Import |
|---|---|---|---|---|---|
| mt30lxp010ka | U | Lavabo mural, d'acer inoxidable AISI 304, amb acabat setinat, de 380x450 mm, de 1 cubeta de 145 mm d'altura i 320 mm de diàmetre, amb vàlvula de desguàs de 1/4" i 32 mm de diàmetre. (material) | 1.000 | 254.53 | 254.53 |
| mt31gmp020baaa1 | U | Aixeteria temporitzada, mescladora, de repisa, per a lavabo, acabat cromat, airejador, amb temps de flux de 10, limitador de cabal a 6 l/min; inclús elements de connexió, enllaços d'alimentació flexibles de 1/2" de diàmetre i 350 mm de longitud, vàlvules antiretorn i dues aixetes de pas. (material) | 1.000 | 221.45 | 221.45 |
| mt30www005 | U | Cartutx de 300 ml de silicona àcida monocomponent, fungicida, per a segellat de junts en ambients humits. (material) | 0.012 | 7.50 | 0.09 |
| op00tal010 |  | Trepant. | 1.000 | 0.00 | 0.00 |
| op00mar010 |  | Martell. | 1.000 | 0.00 | 0.00 |
| op00ato010 |  | Tornavís. | 1.000 | 0.00 | 0.00 |
| mo008 | h | Oficial 1ª lampista. (mà d'obra) | 1.918 | 29.34 | 56.27 |
| % | % | Costos directes complementaris | 2 % | 532.34 | 10.65 |
|  |  | Costos directes |  |  | 542.99 |
