# Lavabo mural, de porcellana sanitària

- Propietat de l'arxiu: CYPE INGENIEROS, S.A.
- Format: FIEBDC-3/2002
- Divisa: EUR
- Costos indirectes: 3.00 %
- IVA: 21.00 %

## S Senyalització i equipament

### SA Aparells sanitaris

#### SAL Lavabos

**SAL035** U Lavabo mural, de porcellana sanitària.
Lavabo de porcellana sanitària, mural, gamma bàsica, color blanc, de 350x320 mm, i desguàs, acabat cromat. Inclús joc de fixació i silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30lps050ab | U | Lavabo de porcellana sanitària, mural, gamma bàsica, color blanc, de 350x320 mm, amb joc de fixació, segons UNE 67001. (material) | 1.000 | 64.10 | 64.10 |
| mt36www005d | U | Acoblament a paret colzat amb plafó, ABS, sèrie B, acabat cromat, per evacuació d'aigües residuals (a baixa i alta temperatura) en l'interior dels edificis, enllaç mixt de 1 1/4"x40 mm de diàmetre, segons UNE-EN 1329-1, amb vàlvula de desguàs. (material) | 1.000 | 56.10 | 56.10 |
| mt30www005 | U | Cartutx de 300 ml de silicona àcida monocomponent, fungicida, per a segellat de junts en ambients humits. (material) | 0.012 | 7.50 | 0.09 |
| op00tal010 |  | Trepant. | 1.000 | 0.00 | 0.00 |
| op00mar010 |  | Martell. | 1.000 | 0.00 | 0.00 |
| op00ato010 |  | Tornavís. | 1.000 | 0.00 | 0.00 |
| mo008 | h | Oficial 1ª lampista. (mà d'obra) | 1.319 | 29.34 | 38.70 |
| % | % | Costos directes complementaris | 2 % | 158.99 | 3.18 |
|  |  | Costos directes |  |  | 162.17 |
