# Rentadora

- Propietat de l'arxiu: CYPE INGENIEROS, S.A.
- Format: FIEBDC-3/2002
- Divisa: EUR
- Costos indirectes: 3.00 %
- IVA: 21.00 %

## S Senyalització i equipament

### SC Cuines/eixides

#### SCE Electrodomèstics

**SCE020** U Rentadora.
Rentadora de càrrega frontal, de 598 mm d'amplada, 848 mm d'altura i 546 mm de profunditat, color blanc, amb capacitat per a 7 kg de càrrega, consum d'energia per 100 cicles del programa Eco 40-60 69 kWh, consum d'aigua del programa Eco 40-60 45 l, classe d'eficiència energètica D, classe d'emissió de soroll aeri A.
Inclou: Replanteig. Col·locació de l'aparell. Connexió a la xarxa d'evacuació. Connexió a la xarxa elèctrica. Comprovació del seu correcte funcionament.
Criteri d'amidament de projecte: Nombre d'unitats previstes, segons documentació gràfica de Projecte.
Criteri de mesura d'obra: Es mesurarà el nombre d'unitats realment col·locades segons especificacions de Projecte.

| Codi | Ut | Descripció | Rendiment | Preu | Import |
|---|---|---|---|---|---|
| mt32lad010echyb | U | Rentadora de càrrega frontal, de 598 mm d'amplada, 848 mm d'altura i 546 mm de profunditat, color blanc, amb capacitat per a 7 kg de càrrega, consum d'energia per 100 cicles del programa Eco 40-60 69 kWh, consum d'aigua del programa Eco 40-60 45 l, classe d'eficiència energètica D, classe d'emissió de soroll aeri A, segons el Reglament Delegat (UE) Nº 2019/2014. (material) | 1.000 | 445.00 | 445.00 |
| mo008 | h | Oficial 1ª lampista. (mà d'obra) | 0.420 | 29.34 | 12.32 |
| mo003 | h | Oficial 1ª electricista. (mà d'obra) | 0.180 | 29.34 | 5.28 |
| % | % | Costos directes complementaris | 2 % | 462.60 | 9.25 |
|  |  | Costos directes |  |  | 471.85 |
