# Paviment de resines sintètiques

- Propietat de l'arxiu: CYPE INGENIEROS, S.A.
- Format: FIEBDC-3/2002
- Divisa: EUR
- Costos indirectes: 3.00 %
- IVA: 21.00 %

## U Urbanització interior de la parcel·la

### UD Pistes esportives

#### UDR Paviments de resines sintètiques

**UDR010** m² Paviment de resines sintètiques.
Formació de revestiment continu sintètic, format per l'aplicació successiva d'una capa de regularització i condicionament de la superfície de morter acrílic, per a regularització de superfícies i àrids silicis seleccionats (rendiment aproximat de 0,3 kg/m² de lligant pur i 0,5 kg/m² d'àrid), tres capes de morter bicomponent a base de resines acrílic-epoxi (rendiment aproximat de 0,4 kg/m² per capa) i capa de segellament de pintura bicomponent a base de resines acrílic-epoxi (rendiment aproximat de 0,2 kg/m²), per pista de futbol sala, sobre paviment d'aglomerat asfàltic no inclòs en aquest preu.
Inclou: Neteja del suport, consistent en una escombrada (manual o mecànica mitjançant escombrall) o bufat de la superfície a tractar. Replanteig de les dimensions de la pista esportiva. Assecat de cada capa abans d'aplicar la següent, incloent raspat, escombrada i bufat de les imperfeccions. Aplicació del revestiment en capes primes successives.
Criteri d'amidament de projecte: Superfície mesurada segons documentació gràfica de Projecte.
Criteri de mesura d'obra: Es mesurarà la superfície realment executada segons especificacions de Projecte.

| Codi | Ut | Descripció | Rendiment | Preu | Import |
|---|---|---|---|---|---|
| mt47adc060a | kg | Morter acrílic, per a regularització de superfícies. (material) | 0.300 | 5.69 | 1.71 |
| mt47adc050b | kg | Àrids sílices de granulometria 0,2-0,4 mm. (material) | 0.500 | 0.32 | 0.16 |
| mt08aaa010a | m³ | Aigua. (material) | 0.200 | 1.50 | 0.30 |
| mt47adc020a | kg | Morter bicomponent a base de resines acrílic-epoxi. (material) | 1.200 | 11.36 | 13.63 |
| mt27pij030a | kg | Pintura bicomponent a base de resines acrílic-epoxi. (material) | 0.200 | 12.29 | 2.46 |
| mo041 | h | Oficial 1ª construcció d'obra civil. (mà d'obra) | 0.372 | 28.42 | 10.57 |
| mo087 | h | Ajudant construcció d'obra civil. (mà d'obra) | 0.557 | 25.28 | 14.08 |
| % | % | Costos directes complementaris | 2 % | 42.91 | 0.86 |
|  |  | Costos directes |  |  | 43.77 |
