# Rigola

- Propietat de l'arxiu: CYPE INGENIEROS, S.A.
- Format: FIEBDC-3/2002
- Divisa: EUR
- Costos indirectes: 3.00 %
- IVA: 21.00 %

## U Urbanització interior de la parcel·la

### UX Paviments exteriors

#### UXB Vorades

**UXB030** m Rigola.
Rigola formada per peces prefabricades de formigó bicapa, 8/6,5x50x50 cm, rejuntades amb morter de ciment, industrial, M-5, sobre base de formigó en massa HM-20/P/20/X0 de 20 cm d'espessor, abocament des de camió, estès i vibrat manual amb regla vibrant de 3 m, amb acabat reglejat, segons pendents del projecte i col·locat sobre explanada amb índex CBR > 5 (California Bearing Ratio), no inclosa en aquest preu. Inclús neteja. Completament acabada, sense incloure l'excavació.
Inclou: Abocat i estesa del formigó. Col·locació de les peces. Reblert de juntes amb morter. Assentat i anivellació.
Criteri d'amidament de projecte: Longitud mesurada segons documentació gràfica de Projecte.
Criteri de mesura d'obra: Es mesurarà la longitud realment executada segons especificacions de Projecte.

| Codi | Ut | Descripció | Rendiment | Preu | Import |
|---|---|---|---|---|---|
| mt10hmf011Bc | m³ | Formigó en massa HM-20/P/20/X0, fabricat en central. (material) | 0.200 | 77.40 | 15.48 |
| mt08aaa010a | m³ | Aigua. (material) | 0.006 | 1.50 | 0.01 |
| mt09mif010ca | t | Morter industrial per a obra de paleta, de ciment, color gris, categoria M-5 (resistència a compressió 5 N/mm²), subministrat en sacs, segons UNE-EN 998-2. (material) | 0.021 | 53.48 | 1.12 |
| mt11cun120a | U | Peça prefabricada de formigó bicapa per a rigola, 8/6,5x50x50 cm. (material) | 2.100 | 2.64 | 5.54 |
| mq04dua020b | h | Dúmper de descàrrega frontal de 2 t de càrrega útil. (maquinària) | 0.032 | 10.38 | 0.33 |
| mq06vib020 | h | Regla vibrant de 3 m. (maquinària) | 0.090 | 5.23 | 0.47 |
| op00amo010 |  | Mola o radial. | 1.000 | 0.00 | 0.00 |
| mo041 | h | Oficial 1ª construcció d'obra civil. (mà d'obra) | 0.432 | 28.42 | 12.28 |
| mo087 | h | Ajudant construcció d'obra civil. (mà d'obra) | 0.845 | 25.28 | 21.36 |
| % | % | Costos directes complementaris | 2 % | 56.59 | 1.13 |
|  |  | Costos directes |  |  | 57.72 |
