# Segellat de junt en paviment continu de formigó, amb perfil preformat

- Propietat de l'arxiu: CYPE INGENIEROS, S.A.
- Format: FIEBDC-3/2002
- Divisa: EUR
- Costos indirectes: 3.00 %
- IVA: 21.00 %

## U Urbanització interior de la parcel·la

### UX Paviments exteriors

#### UXC Continus de formigó

**UXC140** m Segellat de junt en paviment continu de formigó, amb perfil preformat.
Segellat de junt intermèdia d'entre 30 i 41 mm d'amplada i 60 mm de profunditat, en paviment continu de formigó, amb perfil preformat compost per dos perfils d'acer inoxidable AISI 304, entre els quals es col·loca un perfil de neoprè compressible fins un 50%.
Inclou: Neteja i preparació de l'interior de la junta. Tall i col·locació del perfil.
Criteri d'amidament de projecte: Longitud mesurada segons documentació gràfica de Projecte.
Criteri de mesura d'obra: Es mesurarà la longitud realment executada segons especificacions de Projecte.

| Codi | Ut | Descripció | Rendiment | Preu | Import |
|---|---|---|---|---|---|
| mt18wwe040l | U | Perfil preformat per closa de junts intermedis d'entre 30 i 41 mm d'amplada i 60 mm de profunditat, en paviments continus de formigó, compost per dos perfils d'acer inoxidable AISI 304, entre els quals es col·loca un perfil de neoprè compressible fins un 50%. (material) | 1.050 | 3.06 | 3.21 |
| op00amo010 |  | Mola o radial. | 1.000 | 0.00 | 0.00 |
| mo041 | h | Oficial 1ª construcció d'obra civil. (mà d'obra) | 0.120 | 28.42 | 3.41 |
| % | % | Costos directes complementaris | 2 % | 6.62 | 0.13 |
|  |  | Costos directes |  |  | 6.75 |
