# Assaig de provetes prismàtiques

- Propietat de l'arxiu: CYPE INGENIEROS, S.A.
- Format: FIEBDC-3/2002
- Divisa: EUR
- Costos indirectes: 3.00 %
- IVA: 21.00 %

## X Control de qualitat i assaigs

### XA Morters, guixos, cales, escaioles i ciments

#### XAM Morters

**XAM030** U Assaig de provetes prismàtiques.
Assaig a realitzar en laboratori acreditat en l'àrea tècnica corresponent, sobre una sèrie de provetes prismàtiques de morter de ciment, preses en obra segons UNE-EN 1015-2, per a la determinació de les següents característiques: resistència a flexió i compressió segons UNE-EN 1015-11. Fins i tot desplaçament a obra i informe de resultats.
Inclou: Desplaçament a obra. Presa de mostres. Fabricació i guarit de provetes i realització d'assajos. Redacció d'informe dels resultats dels assajos realitzats.
Criteri d'amidament de projecte: Assaig a realitzar, segons documentació del Pla de control de qualitat.

| Codi | Ut | Descripció | Rendiment | Preu | Import |
|---|---|---|---|---|---|
| mt49des010 | U | Repercussió de desplaçament a obra per la presa de mostres. (material) | 1.000 | 0.74 | 0.74 |
| mt49moc020 | U | Presa en obra de mostres de morter de ciment, quin pes no excedeixi de 50 kg, segons UNE-EN 1015-2. (material) | 1.000 | 32.02 | 32.02 |
| mt49moc030 | U | Assaig mecànic per determinar les resistències a flexió i compressió a 3, 7 i 28 dies d'edat sobre nou provetes de 4x4x16 cm, fabricades i curades en laboratori, segons UNE-EN 1015-11. (material) | 1.000 | 158.60 | 158.60 |
| mt49moc120 | U | Informe de resultats dels assaigs realitzats sobre una mostra de morter de ciment. (material) | 1.000 | 96.06 | 96.06 |
| % | % | Costos directes complementaris | 2 % | 287.42 | 5.75 |
|  |  | Costos directes |  |  | 293.17 |
