# Assaig no destructiu: ultrasons

- Propietat de l'arxiu: CYPE INGENIEROS, S.A.
- Format: FIEBDC-3/2002
- Divisa: EUR
- Costos indirectes: 3.00 %
- IVA: 21.00 %

## X Control de qualitat i assaigs

### XE Estructures de formigó

#### XEI Assaigs informatius

**XEI120** U Assaig no destructiu: ultrasons.
Assaig no destructiu consistent en la determinació de la velocitat de propagació dels impulsos ultrasònics en pilar existent, mitjançant l'ús de ultrasons, mesurant el temps de recorregut d'una ona ultrasònica dins del formigó, entre un emissor i un receptor col·locats sobre la seva superfície, per a obtenir la qualitat i l'homogeneïtat del formigó endurit. També desplaçament a obra.
Inclou: Desplaçament a obra. Realització de l'assaig.
Criteri d'amidament de projecte: Nombre d'unitats previstes, segons documentació gràfica de Projecte.

| Codi | Ut | Descripció | Rendiment | Preu | Import |
|---|---|---|---|---|---|
| mt49hpa070b | U | Assaig per determinar la velocitat de propagació dels impulssos ultrasònics en un pilar, mitjançant l'ús d'ultrasons, segons UNE-EN 12504-4, inclús desplaçament a obra. (material) | 1.000 | 8.98 | 8.98 |
| % | % | Costos directes complementaris | 2 % | 8.98 | 0.18 |
|  |  | Costos directes |  |  | 9.16 |
