# Assaig d'aigua

- Propietat de l'arxiu: CYPE INGENIEROS, S.A.
- Format: FIEBDC-3/2002
- Divisa: EUR
- Costos indirectes: 3.00 %
- IVA: 21.00 %

## X Control de qualitat i assaigs

### XG Aigua

#### XGA Aigua

**XGA010** U Assaig d'aigua.
Assaigs a realitzar en laboratori acreditat en l'àrea tècnica corresponent, sobre una mostra d'aigua, agafada en obra, per a la determinació de les següents característiques: pH segons UNE 83952. Fins i tot desplaçament a obra, presa de mostra i informe de resultats.
Inclou: Desplaçament a obra. Presa de mostres. Realització dels assajos. Redacció d'informe dels resultats dels assajos realitzats.
Criteri d'amidament de projecte: Assaig a realitzar, segons documentació del Pla de control de qualitat.

| Codi | Ut | Descripció | Rendiment | Preu | Import |
|---|---|---|---|---|---|
| mt49agu010 | U | Assaig per determinar el pH d'una mostra d'aigua, segons UNE 83952, inclús desplaçament a obra, presa de mostra i informe de resultats. (material) | 1.000 | 11.03 | 11.03 |
| % | % | Costos directes complementaris | 2 % | 11.03 | 0.22 |
|  |  | Costos directes |  |  | 11.25 |
